# Neubau Grundschule Rheinhausen
Angebotsaufforderung (GAEB 90, DA83)
Vergabenummer: 3.26.3
Währung: EUR
Auftraggeber: Gemeinde Rheinhausen, Rheinhausen

## Zusätzlicher Text
16-018 PROJEKTÜBERSICHT

GEWERKE: Fenster u. Aussentüren Alu
  Beschlagsarbeiten nach DIN 18357
  Metallbauarbeiten nach DIN 18360
  Verglasungsarbeiten nach DIN 18361

BAUVORHABEN :
  Neubau Grundschule Rheinhausen
  Im Bürgerzentrum 2
  79365 Rheinhausen

BAUHERR :
  Gemeinde Rheinhausen
  i.V. Bürgermeister Dr. Jürgen Louis
  Hauptstraße 95
  79365 Rheinhausen

PLANUNG
GEBÄUDE:
  HESS-VOLK
  Architekten PartGmbB
  Niederwaldstraße 15
  79336 Herbolzheim
  Tel.: 07643 / 930065
  Fax: 07643 / 930066
  E-Mail: architekten@hess-volk.de

PLANUNG
TRAGWERK:
  Walther & Reinhardt
  Ingenieurgesellschaft mbH
  Carl-Kuenzer-Straße 4
  79336 Herbolzheim
  Tel.: 07643 / 93 40 0
  Fax: 07643 /  93 40 25
  E-Mail: info@walther-reinhardt.de

PLANUNG
HEIZUNG,
LÜFTUNG,
SANITÄR :
  Minarik Ingenieure
  Kirchgasse 6b
  79379 Müllheim
  Tel.: 07631 / 97 24 0
  Fax: 07631 / 97 24 24
  E-Mail: minarik-ingenieure@t-online.de

PLANUNG
ELEKTRO :
  Klitzke
  ELT-Plan
  Eichendorffstraße 5
  79185 Bad Krozingen
  Tel.: 07633 / 12375
  Fax: 07633 / 150428
  E-Mail: klitzke-elt-plan@t-online.de

Alle während der Kalkulationszeit auftretenden Fragen sind an die
jeweiligen Planungsbüros zu richten.

## Zusätzlicher Text
16-018 VORBEMERKUNGEN

Folgende Vertragsbedingungen werden vereinbart:

Die VOB in der aktuellen Fassung ist Bestandteil des Vertrages.

Dem vollständig ausgefüllten Leistungsverzeichnis ist vom Bieter eine
aktuelle Freistellungsbescheinigung beizufügen.

Wird eine Abschrift oder ein LV mit Kurztext als Angebot abgegeben, so
bleibt der Text dieses Orginal-LV als verbindlich gültig.

Ausführungsweise gemäß beiliegender Pläne (die dem LV beigefügten Pläne,
vorbehaltlich geringfügiger Maßveränderungen, sind ausschließlich zur
Kalkulation dieses Angebotes). Die Ausführung erfolgt nach örtlichem
Aufmaß durch den Auftragnehmer und der Absprache bzw. Freigabe durch die
Bauleitung.

Abschlagszahlungen erfolgen entsprechend dem Baufortschritt nach Vorlage
eines prüfbaren Aufmaßes mit einem Sicherheitseinbehalt in Höhe von 5 %.
Abschlagszahlungen können nur in Höhe eines über Aufmaß ermittelten
Leistungsstandes gestellt werden.

Ab 250.000,- EUR Abrechnungssumme netto erfolgt bei der Schlussrechnung
ein Gewährleistungseinbehalt in Höhe von 3% der Abrechnungssumme bis zur
Vorlage einer entsprechenden Bankbürgschaftsurkunde.

Die Verjährungsfrist für Mängelansprüche nach VOB B § 13, beträgt 4
Jahre.

Hinweis zu Allgemeinen Einrichtungen:

Sämtliche sonstige Einrichtungbestandteile, die zur Abwicklung der
Arbeiten erforderlich sind, sind in die Einheitspreise mit einzurechnen
und werden nicht gesondert vergütet.

Hinweise zu Umlagen bzw. Abzügen der Abrechnungssumme:

Das Anbringen von Werbebannern oder Schildern am Baugerüst oder am
Bauzaun ist untersagt. Für alle Unternehmer wird ein Bauschild zur
Verfügung gestellt. Mit der hierfür erforderlichen Kostenumlage wird
jede Firma auf einer separaten Handwerkerleiste präsentiert. Als Umlage
für gemeinsames Bauschild mit Handwerkerleiste erfolgt ein Abzug in Höhe
von 250,- EUR netto.

Es erfolgt kein Abzug für die Bauleistungsversicherung.

Es erfolgt kein Abzug für Baustrom und Bauwasser..

Bei Vereinbarung einer Skontierung, beträgt die Frist 10 Kalendertage
nach Eingang der Rechnung beim Architekten.

Die Entsorgung von Abfall aus dem Bereich des Auftragnehmers, sowie das
Beseitigen der Verunreinigungen, die von den Arbeiten des Auftragnehmers
herrühren, ist gemäß VOB/C vom AN selbst zu veranlassen.

Hinweise zu Aufmaße:

Die Aufmaße sind nachvollziehbar räumlich gegliedert aufzustellen.
Grundsätzlich sind hierfür Aufmaßpläne vom Auftragnehmer zu erstellen.
Die Grundlage für die Aufmaßpläne sind die Ausführungspläne der
Fachplaner. Im Einzelfall sind die Aufmaße gemeinsam mit der
Fachbauleitung durchzufüren. Die Fachbauleitung erhält die Originale der
Aufmaßblätter, der AN eine Kopie. Die Massen der einzelnen Aufmaßblätter
sind in eine nach Titeln und Positionen geordnete Aufmaßzusammenstellung
zu übertragen, die laufend fortgeschrieben wird.

Hinweise zu gleichwertigen Materialien bzw. Ausführungen:

Bei einigen Positionen dieses LV ist die Möglichkeit gegeben
gleichwertige Materialien anzubieten. Das Feld angebotenes Produkt oder
Fabrikat ist in jedem Fall vom Bieter zwingend auszufüllen, auch wenn
das Leitprodukt oder Leitfabrikat angeboten wird. Eintragungen wie
"siehe oben" oder "wie ausgeschrieben" oder ähnliches sind nicht
ausreichend. Fehlt die konkrete Angabe vom angebotenen Produkt oder
Fabrikat ist das Angebot unvollständig und kann nicht gewertet werden.
Die Gleichwertigkeit ist schon zur Angebotsabgabe anhand detaillierter
technischer Unterlagen nachzuweisen sonst ist das Angebot unvollständig
und kann nicht gewertet werden.

Hinweise zur Kalkulation:

Alle Leistungen verstehen sich, wenn nicht ausdrücklich anders
angegeben, inklusive Lieferung und fachgerechtem Einbau. Alle durch den
AN zu entsorg- enden Materialen und Bauteile gehen in das Eigentum des
Unternehmers über.
In die Einheitspreise sind die entsprechenden Transport- und
Entsorgungskosten miteinzukalkulieren.

Bei widersprüchlichen Angaben zur Ausführung gilt LV vor Plan.

## Zusätzlicher Text
16-018 ANGABEN ZUR BAUSTELLE UND AUSFÜHRUNG

Angaben zur Baustelle

Grundstück
Das Baugrundstück befindet sich in Rheinhausen im Bürgerzentrum 2.
Das Baufeld für den Neubau der Grundschule liegt gegenüber dem
bestehenden Bürgerhaus und dem Mehrgenerationenhaus auf der bisherigen
Parkplatzfläche.

Die Zufahrt erfolgt über die `Hauptstraße´ sowie die Straße `Im
Bürgerzentrum´.
Ausbaustandard: Asphaltierte Straße mit Asphaltdeckschicht.
Das Baugrundstück selbst ist zum Teil versiegelt. Das restliche
Grundstück ist unbebaute Ackerfläche.

Siehe hierzu beigefügter Lageplan.

Dem AN wird geraten sich über die örtliche Situation der Baustelle, der
Beschaffenheit der Zufahrtswege, der Verkehrs- und Versorgungsanlagen
selbst durch Augenschein und ggf. durch Rückfrage bei der Bauleitung zu
unterrichten.

Baubeschreibung
Der geplante Neubau der Grundschule ist ein zweigeschossiges Gebäude und
nicht unterkellert. Das Gebäude besitzt ein flachgeneigtes Dach.
Der Haupteingang befindet sich auf der Westseite.
Die gesamte Tragkonstruktion, Wände und Decken werden in Stahlbeton
ausgeführt. Gegründet wird die Tragkonstruktion auf einer statisch
tragenden Bodenplatte aus Stahlbeton.

Baukonstruktion
- Außenwände Stahlbeton 25 cm mit WDVS
- Innenwände tragend: Stahlbeton 25 cm, verputzt
- Innenwände nichttragend: Metall-Ständerwände
- Bodenplatte Stahlbeton d = 35 cm,
- Dämmung unter der Bodenplatte mit Perimeterdämmung im Randbereich
- Geschossdecke EG Stahlbeton 30 cm mit abgehängten Akustikdecken
- Geschossdecke OG Stahlbeton 25 cm mit abgehängten Akustikdecken
- Dach: flachgeneigtes Dach
- Fenster: 3-fach Verglasung als Holz-Alu-Elemente
- Aussentüren: Alu-Elementtüren
- Sonnenschutz: außenliegende Raffstoren
- Bodenaufbauten: Zementestrich und Calciumsulfatestrich
- Bodenbeläge: Linoleum und Fliesenbelag.

Haustechnik
Die Wärmeversorgung erfolgt über eine Grundwasser-Wärmepumpe mit
Brunnenanlage. Die Räume erhalten Fußbodenheizung.
Der hohe energetische Standard des Gebäudes berücksichtigt sowohl den
winterlichen, als auch den sommerlichen Wärmeschutz. Es wird außerdem
eine Lüftungsanlage zur kontrollierten Be- und Entlüftung mit
Wärmerückgewinnung vorgesehen. Diese sorgt zu allen Jahreszeiten für
frische und unverbrauchte Luft im Gebäude und trägt in hohem Maße zur
Energieeinsparung bei.

Verkehrsverhältnisse auf der Baustelle, freizuhaltende Flächen
Zufahrten und Wege für Baustellenverkehr werden vor Arbeitsbeginn
gemeinsam mit der Bauleitung besprochen und abgestimmt.

Anschlüsse, für Wasser, Energie
Die Baustelleneinrichtung der Rohbaufirma beinhaltet das Herstellen von
Anschlüssen von Baustrom. Der Bauwasseranschluss wird bauseits
hergestellt.  Die Lage der Anschlüsse ist im Baustelleneinrichtungsplan
enthalten und im Vorfeld mit der Bauleitung abzustimmen.

Zur Mitbenutzung überlassene Flächen und Räume
Lagerflächen stehen ausschließlich auf dem Baugrundstück zur Verfügung
und sind vor Ausführungsbeginn mit der Bauleitung abzustimmen.
Lager- und Unterkunftsräume stehen im Gebäude nicht zur Verfügung. Das
Abtrennen von Einzelräumen mit Bautüren ist untersagt.

Bodenverhältnisse, Grundwasser
Das Bodengutachten wird als Anlage zum LV zur Verfügung gestellt.

Schutzgebiete oder Schutzzeiten
Schutzgebiete auf dem Baugrundstück sind keine bekannt. Schutzzeiten
richten sich nach der "Allgemeinen Verwaltungsvorschrift zum Schutz
gegen Baulärm" (Geräuschimmissionen) vom 19. August 1970 (Beil. zum
BAnz. Nr. 160).
Die örtlichen polizeilichen Ruhezeiten sind einzuhalten.

Fahrspuren von Kettenfahrzeugen und LKWs oder Radlader sind nach
Abschluss der Arbeiten zu glätten.

Schutz von Bäumen, Pflanzenbeständen, Vegetationsflächen,
Bauteilen, Bauwerken, Grenzsteinen o.Ä.
Im Baufeld sind keine schützenswerte Bäume und Pflanzenbestände
vorhanden. Die Strassenbordsteine und öffentliche Verkehrsflächen sind
vor Beschädigungen und Verunreinigungen zu schützen.
Evetuell auftretende Verunreinigungen sind durch den AN sofort
eigenverantwortlich oder auf erstes Anfordern zu beseitigen.

Im Baugelände vorhandene Leitungen
Im Baugelände befinden sich Ver- und Entsorgungsleitungen. Diese
Leitungen sind bei den Grabarbeiten zu berücksichtigen und vor
Beschädigung zu schützen. Über die Lage hat sich der Unternehmer vor
Arbeitsbeginn selbst in Kenntnis zu setzen.

Vermutete oder Bekannte Hindernisse u Kampfmittel
Hindernisse im Boden sind keine bekannt.
Kampfmittel im Boden sind keine bekannt.
Die Kampfmittelfreiheit muss vor Arbeitsbeginn bestätigt sein.

Regelung und Sicherung des Verkehrs
Für das Einholen der Genehmigungen für das Erstellen von Gerüsten,
Grabarbeiten im Straßenraum, Errichten von Kränen, Absperrungen ist der
Unternehmer selbst verantwortlich.

Fassadengerüst
Ab Herstellung der EG Wände wird bauseits ein Fassadengerüst erstellt.
Das zur Benutzung übelassene Fassadengerüst darf nicht eigenmächtig
umgebaut werden. Verschmutzungen des Gerüstes durch Bauschutt und
Abfälle sind, sofern diese auftreten, vor Verlassen der Baustelle zu
entfernen.

Vom Auftraggeber bereitgestellten Stoffe und Bauteile
Sofern das Leistungsverzeichnis nichts anderes vorsieht, werden keine
Stoffe und Bauteile vom AG geliefert.

Vom Auftraggeber erbrachte Arbeitsleistungen
Sofern das Leistungsverzeichnis nichts anderes vorsieht, werden keine
Arbeitsleistungen vom AG erbracht.

Leistungen für andere Unternehmer
Sofern Leistungen für andrere Unternehmer zu erbringen sind hat der
Unternehmer selbst mit dem jeweiligen AN für einen entsprechenden
Ausgleich zu sorgen.

## Zusätzlicher Text
16-018 ARBEITSSCHUTZMERKBLATT

Arbeitsschutzmerkblatt - Allgemeine Hinweise

1. Halten Sie sich nur dort auf, wo Sie auf Grund Ihres Arbeitsauftrages
Ihren Arbeitsplatz haben.

2. Auf der gesamten Baustelle sind Arbeitsschutzhelm (nach DIN EN 397)
und
Sicherheitsschuhe (nach DIN EN 345 S3) oder Sicherheitsgummistiefel
(nach DIN
EN 345 S5) zu tragen. Ausnahmen können im Bereich geschlossener Räume,
in
denen keine Gefahr von oben droht, zugelassen werden. Beschäftigte, die
das nicht beachten, werden von der Baustelle verwiesen! Entsprechend den
auszuführenden Arbeiten sind erforderliche weitere Arbeitsschutzmittel
und Schutzausrüstungen zu benutzen.

3. Auf der Baustelle gilt ein absolutes Alkohol- und Rauchverbot!

4. Die Beschäftigten auf der Baustelle sind verpflichtet, für die eigene
und für die
Sicherheit und Gesundheit anderer bei der Arbeit Sorge zu tragen. Jede
von Ihnen festgestellte unmittelbare Gefahr für Sicherheit und
Gesundheit sowie alle
festgestellten Sicherheitsmängel müssen Sie unverzüglich Ihrem
Vorgesetzten oder der Bauleitung melden. Alle gefährlichen Vorkommnisse
sind meldepflichtig!
Sie sind auch verpflichtet, für die Sicherheit und Gesundheit der
Personen zu
sorgen, die von ihren Handlungen oder Unterlassungen bei der Arbeit
betroffen
sind.

5. Die Beschäftigten auf der Baustelle sind verpflichtet, Werkzeuge,
Arbeitsstoffe,
Transportmittel und sonstige Arbeitsmittel nur bestimmungsgemäß zu
verwenden.

6. Das Entfernen oder Ändern von Sicherheitskennzeichnungen,
Sicherheitseinrichtungen, Gerüstteile bzw. Absperrungen ist nur befugten
Vorgesetzten gestattet bzw. unterliegt der Weisungsbefugnis.

7. Die Baustellen- Brandschutzordnung ist einzuhalten. Informieren Sie
sich über die örtlichen Brandbekämpfungsvorkehrungen und die Standorte
der Brandbekämpfungsmittel, Sammelpunkte usw.

8. Bei der Verwendung von elektrischen Werkzeugen und Ausrüstungen sind
der
ordnungsgemäße Zustand und die vorgeschriebenen Prüfungen (Prüffristen)
zu
beachten. Die verwendeten Werkzeuge, Maschinen und Geräte müssen frei
von
Beschädigungen und für die auszuführende Tätigkeit geeignet sein.
Beachten Sie die geltenden Betriebsanweisungen und
Bedienungsanleitungen!

9. Beachten Sie die Straßenverkehrsordnung in Bezug auf den
Baustellenverkehr. Auf der Baustelle gilt als Höchstgeschwindigkeit die
Schrittgeschwindigkeit. Das
Abstellen von privaten Personenfahrzeugen ist nicht gestattet.

10. Die Baustelle darf nur durch die gekennzeichneten Zugänge befahren,
betreten und verlassen werden. Außerhalb der Arbeitszeit ist der
Aufenthalt auf der Baustelle verboten.

11. Jede Firma hat einen eigenen ausgebildeten Ersthelfer zu benennen,
welcher sich während der Arbeitszeit auf der Baustelle aufhält.

12. Der Baustellenbereich ist regelmäßig zu reinigen und sauber zu
halten. Abfälle sind in geeigneten Behältern zu sammeln und zu selbst
entsorgen. Behältnisse für
Gefahrstoffe sind gesondert zu erfassen.

13. Bei Arbeitsunfällen ist zu beachten:

- Jeder Unfall ist der Bauleitung zu melden.
- Die Erste Hilfe erfolgt durch ausgebildete Ersthelfer am Unfallort
oder im
  Sanitätsraum.
- Wenn aufgrund einer Verletzung mit Arbeitsunfähigkeit zu rechnen ist,
muss
  eine Vorstellung bei einem Durchgangsarzt erfolgen.
- Bei schweren Verletzungen hat ein sofortiger und schonender Transport,
unter
  Einschaltung des Rettungsdienstes, in ein Krankenhaus zu erfolgen. Die
  vollständige Baustellenordnung und den Sicherheits- und
  Gesundheitsschutzplan können bei der Bauleitung eingesehen werden.

## Zusätzlicher Text
16-018 ANLAGEN ZUM LEISTUNGSVERZEICHNIS

Folgende Anlagen werden dem Leistungsverzeichnis beigefügt:

- Lageplan
- Grundrisse
- Schnitte
- Ansichten
- Detailzeichnungen

## Zusätzlicher Text
16-018 TECHNISCHE REGELWERKE
Technische Regelwerke

VOB - Vorschriften, Normen, Richtlinien

Für die Auftragsabwicklung wird VOB, Teil C vereinbart. Zusätzlich sind
nachstehende Normen Vertragsgrundlage, soweit im Einzelbeschrieb nichts
anderes festgelegt ist. Es gelten jeweils die aktuellsten Ausgaben der
entsprechenden Vorschriften.

DIN / Nummer / Beschreibung

DIN EN / 356 / Sicherheitssonderverglasung (Einbruch)
DIN EN / 485 / Bänder und Bleche aus Aluminium
DIN EN / 573 / Aluminiumlegierungen
DIN EN / 755 / Strangpressprofile aus Aluminium
DIN EN / 1991/ Eurocode 1: Einwirkungen auf Tragwerke
DIN EN / 1063 / Sicherheitssonderverglasung gegen Beschuss
DIN / 1249 / Flachglas im Bauwesen - Glas im Bauwesen DIN EN 572
DIN EN ISO / 1461 / Korrosionsschutz; Durch Feuerverzinken auf Stahl
aufgebrachte Zinküberzüge (Stückverzinken)
DIN EN / 1627 / Einbruchhemmende Fenster, Türen, Abschlüsse
DIN / 4102 / Brandverhalten von Baustoffen
DIN / 4108 / Wärmeschutz und Energieeinsparung in Gebäuden
DIN / 4109 / Schallschutz im Hochbau
DIN EN / 1999 / Eurocode 9: Bemessung und Konstruktion von
Alumiumtragwerken
DIN / 7863 / Nichtzellige Dichtprofile im Fenster- und Fassadenbau
DIN / 7864 / Elastomer-Bahnen für Abdichtung
DIN EN / 12020 / Präzisionsprofile aus EN AW 6060 (AlMgSi0,5)
DIN EN / 12101-2 / Rauch- und Wärmefreihaltung
DIN EN / 12154 / Schlagregendichtheit (Vorhangfassaden)
DIN EN / 12207 / Fenster und Türen - Luftdurchlässigkeit
DIN EN / 12208 / Fenster und Türen - Schlagregendichtheit
DIN EN / 13830 / Produktnorm Vorhangfassaden (CE-Kennzeichnung)
DIN EN / 14351 / Fenster und Außentüren - Produktnorm
DIN / 17611 / Anodisch oxidiertes Halbzeug aus Aluminium
DIN / 18195 / Bauwerksabdichtungen
DIN / 18202 / Toleranzen im Hochbau
DIN / 18332 / Naturwerksteinarbeiten
DIN / 18336 / Abdichtungsarbeiten
DIN / 18357 / Beschlagarbeiten
DIN / 18360 / Metallbauarbeiten
DIN / 18361 / Verglasungsarbeiten
DIN / 18364 / Korrosionsschutzarbeiten an Stahl- und Aluminiumbauten
DIN / 18421 / Wärmedämmarbeiten und Isolierungen
DIN / 18451 / Gerüstarbeiten
DIN / 18516 / Außenwandbekleidungen, hinterlüftet
DIN / 18540 / Abdichten von Außenwandfugen im Hochbau
DIN / 18542 / Abdichten von Außenwandfugen mit imprägnierten
Dichtungsbändern
DIN / 18545 / Abdichten von Verglasungen mit Dichtstoffen
DIN / 52460 / Fugen- und Glasabdichtungen
DIN EN / 1090 / Ausführung von Stahltragwerken und Aluminiumtragwerken
DIN EN / 1993 / Eurocode 3: Bemessung und Konstrktion von Stahlbauten
DIN EN / 12150 / Einscheibensicherheitsglas (ESG)
DIN EN ISO / 12543 / Verbundglas (VG) und Verbund-Sicherheitsglas (VSG)
DIN EN ISO / 10077 / Wärmetechnisches Verhalten von Fenstern, Türen und
Abschlüssen
DIN EN / 20140 / Messung der Schalldämmung in Gebäuden und von Bauteilen
DIN EN / 1522 / Fenster, Türen, Abschlüsse - Durchschusshemmung
DIN EN / 357 / Brandschutzverglasung

Merkblätter GDA, Düsseldorf

Energieeinsparverordnung (EnEV) in der gültigen Fassung

Güterichtlinien für Beschlag RAL - RG 607/3

Richtlinien der Gemeinde-Unfallversicherer z.B. - Bau und Ausrüstung von
Schulen

VDI-Richtlinie 2719, "Schalldämmung von Fensternrdquo;

Richtlinie für den Nachweis der Standsicherheit von Metall-Kunststoff-
Verbundprofilen vom Institut für Bautechnik, Berlin

Richtlinie für ein Gütezeichen für anodisch erzeugte Oxydschichten auf
Aluminium, die in der Architektur Anwendung finden (EURAS/EWAA)

Güte- und Prüfvorschriften der Gütegemeinschaft für die
Stückbeschichtung von Bauteilen e.V., Franziskanergasse 6, 73525
Schwäbisch Gmünd. (GSB)

Einbauvorschriften, Empfehlungen und besondere Hinweise der
Isolierglashersteller.

Technische Richtlinien des Glashandwerkes - Institut des Glashandwerks
für Verglasungstechnik und Fensterbau, Hadamar.

Zu beachten ist die Bauordnung des zuständigen Bundeslandes und
eventuelle Ergänzungen durch die örtliche Genehmigungsbehörde.

Zur Beurteilung der Verarbeitungsgüte sind die Richtlinien der
Gütegemeinschaft für Aluminiumfenster (RAL-GZ 695) für nicht geregelte
Bereiche heranzuziehen.

## Zusätzlicher Text
16-018 VERGLASUNGEN
Verglasungen

Zur Lieferung sind die nachfolgend aufgeführten Gläser vorgesehen. Die
Wahl des Fabrikats bleibt dem Bieter freigestellt und ist nachfolgend
verbindlich anzugeben. Glasdicken sind mit den Lastannahmen von DIN 1055
unter Einhaltung der für die betreffende Glasart zulässigen Spannungen
entsprechend den einschlägigen Rechenregeln zu ermitteln. Für
Schrägverglasungen speziell gilt die Technische Richtlinie Nr. 19
"Überkopf-Verglasungenrdquo; des Instituts des Glaserhandwerks für
Verglasungstechnik und Fensterbau, Hadamar.

Für die Verglasung gelten:
- die einschlägigen Normen
- die Richtlinien und Empfehlungen der Fachverbände
- die Verarbeitungsvorschriften bzw. -Richtlinien von Glashersteller und
Aluminium-System-Hersteller.

Auf die Beachtung der beiden letztgenannten Unterlagen und
gegebenenfalls eine Abstimmung mit den Glas-Herstellern wird im Hinblick
auf deren Garantieleistungen ausdrücklich hingewiesen.

Die Verglasung erfolgt allseitig im Falz zwischen inneren und äußeren
EPDM Dichtprofilen. Bevorzugt anzuwenden sind, entsprechend den
technischen Gegebenheiten des Verglasungssystems, folgende Ausführungen:
- Umlaufende, nur in Feldmitte oben stumpf gestoßene Dichtprofile
- Auf Maß vorgefertigte vulkanisierte Dichtungsrahmen.

Klotzung nach den Richtlinien des Glaserhandwerks, mit handelsüblichen
Klötzen auf den dafür im System vorgesehenen und als Klotzbrücke
ausgebildeten Polyamid-Vorklötzen.

In allen anderen Fällen durch maßgenau zugeschnittene und
zugspannungsfrei eingebaute gerade Längen, mit besonderen Vorkehrungen
zur Abdichtung der Ecken durch Verkleben der Stöße oder durch
zusätzliche Hinterlegung mit Dichtstoffen.

-  Alle 3-fach Verglasungen in VSG-ESG-VSG Mittlere Scheibe in
  Floatglas ist  nicht zulässig auf Grund der Gefahr von
Spannungsrissen.
-  Alle 2-fach Verglasungen in VSG-VSG
-  Es dürfen ausschließlich geprüfte Scheiben nach dem  Heat-Soak-Test
HST eingebaut weren.
-  Alle Dichtungen sind in schwarz auszuführen.
-  Die Glasabstandhalter sind in schwarz auszuführen.
- Größere Scheibendicken wegen größerer Glasflächen sind in den EP mit
einzurechnen.
- Der Randverbund ist als thermischer Randverbund ("Warme Kante")
auszuführen
- Glasstärkenbemessung nach stat. Erfordernis und  allgemeinen
technischen Richtlinien, TRLV, TRAV etc.

-  Dokumentation der Verglasung
 Die eingebauten Fenster mit ihren exakten techn. Spezifikationen
(Eigenschaften Glas, usw.) sind zu dokumentieren und nach Abschluss  des
Projekts dem Auftraggeber digitial/analog zur Verfügung zu stellen.

Aufbauten wie nachfolgend beschrieben:

Titel 1. Fensterelemente:
3-fach Wärmeschutz-Verglasung

Sicherheitsverglasung:  VSG -ESG -VSG

Wärmedurchgangskoeffizient (EN 673) Ug =  0,6 W/m²K

Gesamtenergiedurchlassgrad (EN 410) g =  0,50
  (DIN EN 410)

Scheibendicke gemäß den statischen Erfordernissen

Zulage für neutrale Sonnenschutzverglasung in separater Position.
Zulage für absturzsichernde Verglasung in separater Position.
Zulage für satiniertes Glas in separater Position.

Titel 2. Aussentürelemente:
2-fach Wärmedämm-Isolierverglasung

Sicherheitsverglasung:  VSG-VSG

Wärmedurchgangskoeffizient (EN 673) Ug =  1,1 W/m²K

Gesamtenergiedurchlassgrad (EN 410) g =  0,55
  (DIN EN 410)

Scheibendicke gemäß den statischen Erfordernissen

Zulage für neutrale Sonnenschutzverglasung in separater Position.
Zulage für absturzsichernde Verglasung in separater Position.

Titel 3. T30-RS Türelemente:
F30 Brandschutzglas, Innenbereich
mit dem Profilsystem zugelassene Verbundglas-Brandschutzverglasung F30.

Scheibendicke gemäß den statischen Erfordernissen

Zulage für Mehrscheiben-Brandschutzglas F30 in separater Position.

VSG: Verbund-Sicherheitsglas
ESG: Einscheiben-Sicherheitsglas
SPG: Spiegelglas (Float-Glas)
TVG: Teilvorgespanntes Glas
MIG: Mehrscheiben-Isolierverglasung
SZR: Scheibenzwischenraum
PVB: Polyvinyl-Butyral-Folie
TRAV: Technische Regeln für die Verwendung von absturzsichernden
Verglasungen

## Zusätzlicher Text
16-018 TECHNISCHE VORBEMERKUNGEN ALU-ELEMENTFENSTER
Technische Vorbemerkungen

Wärmeschutz:
Die Anforderungen der gültigen Energieeinsparverordnung (EnEV), sowie
DIN 4108-4, DIN EN ISO 10077 und DIN EN 13947 in ihrer aktuellen Fassung
sind einzuhalten. Die nachfolgend aufgeführten U Werte sind verbindlich
einzuhalten und nachzuweisen.

Für nachfolgende Positionen, falls nicht gesondert ausgewiesen, gilt:

Titel 1. Fensterelemente:

Leitprodukt Fenster:  WICONA WICLINE 75 evo

oder gleichwertig.

Wärmedurchgangskoeffizient:
Gesamtelement Uw:  = 0,9 W/m2K

Angebotenes Produkt:  ...............................

Uf angebottenes Produkt: ...............................  W/m2K

Gesamttür Uw
angebotenes Produkt:  ...............................  W/m2K

Titel 2. Aussentürelemente:

Leitprodukt Türen:  WICONA WICSTYLE 75 evo

oder gleichwertig.

Wärmedurchgangskoeffizient:
Gesamttürelement Ud:  = 1,4 W/m2K

Angebotenes Produkt:  ...............................

Uf angebottenes Produkt: ...............................  W/m2K

Gesamttür Ud
angebotenes Produkt:  ...............................  W/m2K

Titel 3. T30-RS Innentürelemente:

Leitprodukt Innen-Türen:  WICONA WICSTYLE 77 FP

oder gleichwertig.

Angebotenes Produkt:  ...............................

Schallschutz:

Schallschutz nach DIN 4109:

Titel 1. Fensterelemente:
bewertetes Schalldämm-Maß der Fensterelemente im eingebauten Zustand,
Schallschutzklasse 2 nach VDI 2719
R'w = 32 dB

Laborschalldämm-Maß der Fensterelemente
Rw,P = 34 dB

Nachweis durch Prüfzeugniss durch den AN!

Titel 2. Aussentürelemente:
keine Anforderungen

Titel 3. Innentürelement - T30-RS - Haupttreppenhaus:
keine Anforderungen

Hinweis zum Schalldämm-Maß der Fenster:
Der Eingangswert für den rechnerischen Nachweis des bewerteten
Schalldämm-Maßes Rw des Fensters entspricht dem Prüfwert gemäß der DIN
EN 14351-1. Mit dem veränderten Berechungsverfahren in der DIN 4109
(Juli 2019) erfolg kein pauschaler Abzug des Prüfwertes, sondern es wird
ein Unsicherheitsbeitrag in der Berechnung berücksichtigt.
Die Angaben an das Bau-Schalldämm-Maß Rw entsprechen dem Prüfwert (DIN
4109-35).

Das Laborschalldämm-Maß (Rw,P ) ist das Schalldämm-Maß, welches vom
Anbieter nach den Angaben der DIN EN 14351-1 (Produktnorm für Fenster)
zu ermitteln und vom Fensterhersteller anzugeben ist. (z.B. auf CE-
Kennzeichnung). Es sind hierbei vom Anbieter jeweils die tatsächlichen
Einbausituationen (wie tatsächliche Fenstergröße, Fensterart, Anschluss
des Fensterrahmens an das Bauwerk, etc.) zu berücksichtigen.

Für eine Festlegung / schalltechnische Beurteilung der erforderlichen
Fugenschalldämm-Maße ist die Außenwand- und Einbausituation des Fensters
zu berücksichtigen.

Einbruchsschutz:
Die Fenster und Tür-Elemente sind in der Widerstandsklasse WK2  / RC2N
nach DIN EN 1627 auszuführen.

Werkstoffe

Aluminiumprofile
Für Aluminiumprofile in Eloxalqualität ist die Legierung EN AW-6060 nach
DIN EN 573 und DIN EN 755 zu verwenden. Für höher beanspruchte Teile ist
EN AW-6063 bzw EN AW-6082 einzusetzen. Für die Toleranzen gilt DIN
EN12020-2.

Aluminiumbleche
Für Aluminiumbleche ist die Legierung AlMg1, halbhart, EN AW 5005A nach
DIN EN 573 und DIN EN 485 in Eloxalqualität zu verwenden. Die Blechdicke
ist nach statischen Anforderungen zu dimensionieren. Bei Fassadenblechen
ist auf eine einheitliche Walzrichtung im eingebauten Zustand zu achten.

Stahlteile
Stahlteile haben DIN 18800 und DIN EN ISO 1461 zu entsprechen.
Wandstärken ab 4 mm sind feuerverzinkt, mit Mindestschichtauflage von
100 Mikrometer, zu liefern. Wandstärken unter 4 mm können aus
sendzimirverzinkten Stahlblechen hergestellt werden. Der
Korrosionsschutz ist entsprechend DIN 55928 auszuführen.

Grundsätzlich sollten Konstruktionen zur Anwendung kommen, die ein
Verschweißen auf der Baustelle nicht notwendig machen. Müssen jedoch
Stahlteile verschweißt werden, so sind diese unmittelbar nach dem
Schweißen mit der Drahtbürste fachgerecht zu reinigen und mit
Kaltzinkfarbe zu streichen.

Statisch beanspruchte Bauteile aus Stahl (St 37) sind nur an Flächen
möglich, die nach dem Einbau zugänglich bleiben und entsprechend DIN
55928 gegen Korrosion geschützt werden.

Statisch beanspruchte Bauteile, die im Kalt- oder Außenbereich von
Fassaden entsprechend DIN 18516, T1, liegen, müssen aus Edelstahl,
Aluminium oder aus einem korrosionsfreien Material gefertigt werden.

Zusammenbau von Aluminium mit anderen Werkstoffen

Zusammenbau metallischer Werkstoffe
Der Zusammenbau mit einwandfrei feuerverzinktem Stahl (DIN EN ISO 1461),
sowie rostfreiem Edelstahl, z.B. austenitischer CrNiMo-Stahl (1.4401)
oder CrNi-Stahl (1.4301) ist unbedenklich. Hinweise enthält auch das
Merkblatt über die Ausführung von Metall-Dächern des ZVSHK, St.
Augustin. Der Zusammenbau mit Kupfer, Baustahl und Schwermetallen ist
unzulässig. In diesem Fall sind Zwischenlagen z.B. aus EPDM, Kunststoff-
Folien ohne einen entsprechenden Anstrich erforderlich.

Verbindungen
Tragende Befestigungsmittel wie Schrauben, Bolzen und dergleichen,
müssen aus nichtrostendem Stahl oder Aluminium bestehen. Für
Außenwandbekleidungen gilt DIN 18516. Belastete Schraubverbindungen in
dünne Wandungen von Aluminiumprofilen müssen durch Füllstücke, Muttern,
Gewindeniete oder gleichwertig verstärkt werden.

Bei geklemmten Verbindungen müssen Sicherungen gegen selbsttätiges Lösen
angebracht werden z.B. Schraubensicherungsmittel.

Dichtungen
Konstruktionsfugen, Baukörperanschlüsse und sonstige Abdichtungen sind
mit ozon-, witterungs-, alterungsbeständigen, temperaturfesten
Materialien auszubilden.

Für Dichtprofile sind elastomere Werkstoffe, vorzugsweise EPDM (APTK) zu
verwenden. Die Qualität muss DIN 7863 entsprechen.

Dichtstoffe müssen in ihren Eigenschaften dem Verwendungszweck
entsprechen (DIN 18361 und DIN 18540). Sie dürfen nach DIN 52460 keine
aggressiven Bestandteile beinhalten.

Die Dimensionierung der Fugen entsprechend der Dehn- und
Komprimierfähigkeit des Dichtstoffes und auftretender Dehnungen und
Schrumpfung des Bauelements.

Bauabdichtungsbahnen sind nach DIN 7864 zu liefern, müssen dem
Verwendungszweck nach DIN 18195 entsprechen. Sie dürfen nur nach den
Verarbeitungsrichtlinien des Herstellers eingesetzt und verarbeitet
werden.

Dämmstoffe
Dämmstoffe haben DIN 18164 bzw. DIN 18165 zu entsprechen. Ihre Verlegung
muss wärmebrückenfrei und formhaltig erfolgen. Mineralfaser-Dämmplatten
sind in hydrophober Einstellung nach DIN 18165 zu verwenden.
Konstruktionsfugen sind mit loser Mineralwolle zu hinterfüllen.

Beschläge
Zur Verwendung kommen ausschließlich RAL-geprüfte und zugelassene
Systembeschläge. Geliefert und montiert werden alle zur einwandfreien
Funktion erforderlichen Beschlagteile, so z.B. bei flächenbündigen
Flügeln auch die Begrenzungsscheren. Wenn nichts anderes verlangt ist,
kommen verdecktliegende Einhand-Beschläge zur Ausführung.

Glas
Das Glas muss in Güte und Abmessung der DIN 18361 entsprechen. Die
besonderen Richtlinien und Vorschriften der Glashersteller sind zu
beachten, insbesondere beim Einsatz von Isolier- und Sondergläsern.

Oberflächenbehandlung

Anodische Oxydation
Die anodische Oxydation der Aluminiumprofile bzw. -bleche muss
entsprechend der DIN 17611 durchgeführt werden. Die Güterichtlinien für
anodisch erzeugte Oxydschichten auf Aluminium (EURAS/EWAA),
herausgegeben von der Gütegemeinschaft Anodisiertes Aluminium e.V.,
Irrerstr. 17-19, 90403 Nürnberg, sind als Mindestforderungen
einzuhalten.

Kunststoffbeschichtung
Die Beschichtung aller Teile ist nach einer einwandfreien fachgerechten
Vorbehandlung vorzunehmen. Die Gütevorschriften der GSB Gütegemeinschaft
für die Stückbeschichtung von Bauteilen e.V., Franziskanergasse 6, 73525
Schwäbisch Gmünd, sind einzuhalten.

Anforderungen an die Konstruktion

Statische Anforderungen
Die Konstruktion einschließlich der Verbindungselemente muss alle
planmäßig auf sie einwirkenden Kräfte aufnehmen und an die Tragwerke des
Baukörpers abgeben können. Hierbei dürfen keine Kräfte aus dem Rohbau
auf Fenster und Fassaden einwirken. Alle Verbindungen, Befestigungen
müssen so konstruiert sein, dass ein Toleranzausgleich gegenüber dem
Rohbau möglich ist. Die Befestigungsmittel dürfen temperaturbedingte
Dehnungen nicht behindern. Sie müssen eine geräuschfreie Aufnahme der
Dehnung an Bauanschlüssen und Stößen ermöglichen. Bauwerksbewegungen,
Setzungen des Rohbaus und absehbare Formänderungen sind durch geeignete
Bauanschlüsse zu berücksichtigen.

Schlagregendichtheit und Fugendurchlässigkeit
Schlagregendichtheit und Fugendurchlässigkeit müssen entsprechend DIN
18055, DIN EN 12154, DIN EN 12207, DIN EN 12208 und DIN EN 13050
gewährleistet sein.

Profilauswahl
Profil- und Zubehörauswahl je nach den auftretenden Belastungen und dem
Verwendungszweck. Qualitative und formale Vorgaben sind einzuhalten.
Die für das Profilsystem zulässigen maximalen und minimalen
Flügelgrößen, -formate und -gewichte sind einzuhalten. Bei Fassaden sind
die Pfosten- und Riegelprofile gemäß den statischen Erfordernissen und
den zulässigen Durchbiegungen anzuwenden.

Die Angaben der formalen Profilabmessungen (Bautiefen und
ansichtsbreiten von außen) und der Konstruktionsmerkmale sind zu
berücksichtigen. Abweichungen von den gemachten Angaben werden in den
jeweiligen Positionbeschreibungen aufgeführt.
Vom Auftraggeber gewünschte Profilabmessungen entbinden den
Auftragnehmer nicht von der Verpflichtung zu einem statischen Nachweis.
Die in den Systembeschreibungen genannten formalen Abmessungen,
Ansichtsbreiten und Tiefen sind Mindestanforderungen und den statischen
Anforderungen un den Planunterlagen anzupassen. Eventuelle Anpassungen
sind preislich in den jeweiligen Positionen zu berücksichtigen und
schriftlich dem AG bei Angebotsabgabe mitzuteilen.

Profilverbindungen
Gehrungsverbindungen, T- und Kreuzstöße mit Verbindungselementen durch
Kleben und Verbolzen bzw. Verpressen oder Kleben, Verschrauben und mit
Stiften/Bolzen gesichert, gemäß den jeweils gültigen
Verarbeitungsrichtlinien ausgeführt.

Konstruktionsdichtungen
Die Qualität muss DIN 7863 entsprechen. Dichtprofile entsprechen in
Beschaffenheit, Abmessung und Gestaltung dem vorgesehenen
Verwendungszweck, Klassifizierung nach EN 12365-1 bis 12365-4 (DIN 18361
und DIN 18540). Ihre elastischen Eigenschaften (insbesondere
Rückstellkräfte) genügen den Anforderungen im vorkommenden
Temperaturbereich. Sie dürfen nach DIN 52460 keine aggressiven
Bestandteile beinhalten.

Gemäß der Anforderungen in der Bauprodukt-Richtlinie, Anhang I unter
"Wesentliche Anforderungen", Punkt 3, "Hygiene, Gesundheit und
Umweltschutz", sind die Verglasungs-, Mittel-, und Anschlagdichtungen
etc. gleitpolymer beschichtet auszuführen.

Entwässerung der Konstruktion
Falze und Kammern der Profile, in die Niederschlagwasser eindringen
kann, müssen den Verarbeitungsrichtlinien des Systemherstellers
entsprechend entwässert werden.

Verglasung, Ausfachung
Bei der Verglasung sind die Vorschriften der Glashersteller, der
einschlägigen Fachverbände und des Profilsystemherstellers zu beachten.
Besonders hingewiesen wird auf die Forderung nach Entwässerung und
Belüftung des Falzraumes bei Verglasung mit dichtstofffreiem Falzgrund
und auf die fachgerechte Verklotzung der Scheiben.

Beschläge

Vorbemerkung:
Alle Beschläge sind unter Berücksichtigung der Vorgaben des
Systemherstellers auszuwählen.

Bei der Auswahl der Beschläge sind die profilbedingten Vorraussetzungen
zu berücksichtigen.

Die nur zulässigen bzw. zusätzlich erforderlichen Beschlagteile bei
geforderten Sicherheitsfunktionen, wie Brandschutz, Rauchschutz,
Einbruchhemmung oder Durchschusshemmung sind entsprechend der gültigen
Prüfzeugnisse im Einheitspreis zu berücksichtigen.

Die endgültige Beschlagsausführung, die Drehrichtung (DIN rechts bzw.
DIN links) sind vor Beginn der Arbeiten mit der Bauleitung abzuklären.

Siehe Technische Vorbemerkungen Beschläge und Positionstexte.

Bauanschlüsse

Vorbemerkung:
Montage und Abdichtungen nach den allgemeinen anerkannten Regeln der
Technik. Die einschlägigen Normen wie DIN 7864, DIN 16935, DIN 18195,
DIN 18421, DIN 18540, DIN 18542 sind anzuwenden. Elementanschlüsse zum
Baukörper sind so auszuführen, dass die thermische Dehnung sowie
Verformung des Baukörpers geräuschfrei und ohne Beeinträchtigung der
Luft- und Feuchtigkeitsabdichtung erfolgen kann. Sämtliche entstehende
Hohlräume zwischen Element und Baukörper sind mit Wärmedämmstoff
auszufüllen. Bei Anwendung von Bauabdichtungsbahnen sind die
bauphysikalischen Forderungen zu beachten. Dichtbahnanschlüsse sind
mechanisch zu sichern. Anschlussfugen zum Baukörper müssen auf die
Schallschutzanforderungen abgestimmt sein. Elementstöße sind mit APTK-
Dehnprofilen und äußerer dauerelastischer Versiegelungsfuge
auszubilden.Vorhandene Gebäudedehnfugen sind zu berücksichtigen.

Sofern in den Positionsbeschreibung nicht anderweitig spezifiziert,
werden die Bauanschlüsse vom Auftragnehmer in eigener Verantwortung
festgelegt.

Die Ausbildung der Fenster- und Fassadenanschlüsse ist gemäß der
nachfolgenden Beschreibungen vorzunehmen.

Die bauphysikalischen Einwirkungen durch das Raumklima und das
Außenklima sind zu berücksichtigen. Die Anschlüsse zum Baukörper müssen
den Anforderungen aus Wärme-, Schall- und Feuchteschutz gerecht werden.
Die Anforderungen an die Anschlussfugenausbildung sind in DIN 4108-7,
DIN 4109 sowie DIN 18355 enthalten. Für nähere Informationen wird der
Leitfaden zur Montage der RAL-Gütegemeinschaften Fenster und Haustüren,
Frankfurt a. M. empfohlen. Für die Anforderungen in Bezug auf den
Wärmeschutz und Feuchteschutz mit der Vermeidung von Schimmelpilzen wird
auf das VFF-Merkblatt ES.03, Wärmetechnische Anforderungen an
Baukörperanschlüsse für Fenster verwiesen. Hier sind Anschlussbeispiele
mit der Angabe der Temperaturfaktors fRsi und dem längenbezogener
Wärmedurchgangskoeffizienten enthalten.

Die Konstruktionen sind so zu gestalten, dass ein Feuchteausgleich nach
außen ermöglicht wird. Ein Feuchteausgleich kann sichergestellt werden,
wenn raumseitig Dichtmaterialien mit höherem Diffusionswiderstand
verwendet werden als außenseitig. Äußere Einflüsse, wie
Bauwerksbewegungen, dürfen die Abdichtungen nicht in ihrer Funktion
beeinträchtigen. Bei Fensteröffnungen mit größeren Spannweiten,
auskragenden Bauteilen usw., sind größere Bauwerksbewegungen im Bereich
der Anschlüsse zu erwarten.

Die Anschlussfugenabdichtung vom Baukörper zum Element zur kalten
Außenseite sowie zur warmen Innenseite, ist entsprechend der
Anforderungen aus dem Wärmeschutznachweis gemäß Energieeinsparverordnung
(EnEV) 2007 für Bauanschlüsse auszuführen, dieses kann mit
Dichtungsfolien erfolgen.

Die Folien sind vor Erstellung der Außenschale anzubringen.

Die Fugen zwischen Elementrand und dem Baukörper sind vollflächig mit
Mineralwolle zu verfüllen.

Feuchtigkeitsschutz
Zur Vermeidung von Schimmelpilzbildung muß der Faktor
für den raumseitigen Wärmeübergangswiderstand
fRsi >/= 0,70 sein.

Die Verankerung von Fenster- und Türwänden hat gemäß
DIN 18056 zu erfolgen.

Die Befestigung des Blendrahmens erfolgt - mit für
den jeweiligen Einbaufall geeigneten Dübeln- am
Baukörper.

Der Abstand der Verankerungsstellen soll 80 cm nicht
überschreiten; jede Seite muss an mindestens zwei
Stellen mit dem Bauwerk verankert werden.

Alle Bauteile der Verankerungen müssen so ausgebildet
sein, dass sie die auf die einwirkenden Kräfte sicher
aufnehmen und auf das Tragwerk des Baukörpers
übertragen.

Sofern in der Positionsbeschreibung nicht anderweitig spezifiziert, wird
das statische System einschließlich der Verankerungen und Ausführung der
Bauanschlüsse vom Auftragnehmer in eigener Verantwortung festgelegt.

Die Bauanschlüsse werden wie folgt beschrieben:

Fenster-/Türelement Anschlüsse
Die Elemente sitzen, wenn nicht anders in der Position beschrieben, in
der Dämmebene des Wandaufbaus.
Die Rahmen werden umlaufend durch geeignete Eindrehanker,
Unterbaukonstruktionen mit Kunstoff-Dämmauflage bzw. bauaufsichtlich
zugelassenen Schrauben und Dübel wärmebrückenfrei am Baukörper montiert.
Dabei ist die Längenausdehnung in den Anschlussbereichen bzw.
Befestigungspunkten mit aufzunehmen.
Innerer und äusserer Anschluss im Fußbereich sind mit Folien zu so zu
hinterlegen, dass die bauphysikalischen Anforderungen im Bezug auf die
Dampfdiffusion, Schlagregendichtigkeit und die geregelte Ableitung von
Feuchtigkeit erfüllt werden. Die sich ergebenden Zwischenräume sind mit
Dämmung auszufüllen.

Schwellenanschluss für Türelemente
Das wärmegedämmte Schwellenprofil wird mit darunterliegendem,
durchlaufendem Stahlrohr-Basisprofil 50x40x2 mm feuerverzinkt, mit
Stahlwinkel-Kurzstücken am Baukörper befestigt. (Dübel mit
bauaufsichtlicher Zulassung). Eine geeignete Bauabdichtfolie am
Stahlrohr und am Baukörper verklebt und zusätzlich mechanisch gesichert
dient zum Anschluss der bauseitigen Abdichtung.

## Zusätzlicher Text
16-018 TECHNISCHE VORBEMERKUNGEN BESCHLÄGE UND ZUBEHÖR
Soweit in den Einzelpositionen nicht anders beschrieben gelten folgende
Leitprodukte für Beschläge und Zubehör der Fenster- und Türelemente.

1. Türdrücker für Fluchttüren
Verkröpfter Türdrücker für Rahmentüren

Türdrücker auf ovaler Rosette - festdrehbar gelagert.
Die Mindestanforderungen der DIN EN 1906
Benutzerkategorie Klasse 4 und der DIN 18255
mit Drückerführung Durchmesser 17,85 mm
und Führungslager 8 mm lang werden wesentlich überschritten.

Feuerbeständigkeit nach DIN 18273
einschl. Übereinstimmungszertifikat MPA Dortmund.

Der Rahmentürdrücker ist zugelassen für
Notausgangsverschlüsse nach DIN EN 179.

Ovale Rosette (14 x 32,5 x 70 mm), Schraublochabstand 50 mm,
für Senkschrauben M5, mit unsichtbarer Befestigung und
Hochhaltemechanismus.

9 mm Vierkantloch

Leitprodukt:  FSB 06 1053 012,
  auf Ovalrosette,
  Edelstahl fein matt

oder gleichwertig.

Angebotenes Produkt: ...........................................

Sämtliche Befestigungen sind verdeckt auszuführen!

2. Türknauf
Verkröpfter Türknopf für Rahmentüren

Zylindrischer verkröpfter Knopf,
feststehend auf ovaler Rosette, Schraublochabstand 50 mm
unsichtbare Befestigung.

Ausführung:  Objektausführung FS

Produkt:  FSB 07 0809 228,
  auf Ovalrosette,
  Edelstahl fein matt

oder gleichwertig.

Angebotenes Fabrikat: ...........................................

Sämtliche Befestigungen sind verdeckt auszuführen!

3.Griffstange
Griffstange, rund aus Edelstahl, Griffstange am oberen und unteren
Ende zum Türblatt mit Gehrungsecke zurückgeführt und unsichtbar
befestigt.

Durchmesser
Griffstange:  42,4 mm
Höhe
Griffstange:  2.150 mm
Material:  Edelstahl fein matt

Leitprodukt:  Eberle und Peck
  EP 1016, d=42,4 mm
  Edelstahl fein matt

oder gleichwertig.

Angebotenes Fabrikat: ...........................................

Sämtliche Befestigungen sind verdeckt auszuführen!

4. Fenstergriffe
Fenstergriff für Dreh- / Kippflügeln  einschließlich Rosetten.

4-Punkt-Kugelrastung zur sauberen spürbaren und hörbaren
Positionierung des Fenstergriffs in 90 Grad Schritten,
mit dauerhaftem Gleichlauf.

Befestigung unsichtbar mit stabilisierenden Stütznocken
zum  verschiebefreiem Sitz an den Fenstern.

Rosettenmaße:  ca. 70 x 32,5 mm
Rosettenhöhe:  ca. 14 mm

Oberfläche
Griff und Rosette: Edelstahl fein matt

Leitfabrikat:  FSB 34 1023

oder gleichwertig.

Angebotenes Produkt:  .............................................

## Zusätzlicher Text
16-018 OBERFLÄCHEN

Oberflächen der Aluteile:
Pulverbeschichtet in DB 703 Eisenglimmer matt.

## Zusätzlicher Text
16-018 HINWEIS RAFFSTORE

Die in den Zeichnungen dargestellten Raffstore sind Bestandteil einer
separaten Ausschreibung.

## Zusätzlicher Text
16-018 HINWEIS UNFALLVERHÜTUNGSVORSCHRIFT SCHULEN

Die angebotenen Produkte müssen den Richtlinien der Gesetzlichen
Unfallkasse Baden -Württember entsprechen.

Siehe GUV-V S11 Unfallverhütungsvorschrift vom Mai 2001 mit
Durchführungsanweisungen vom Juni 2002.

## Zusätzlicher Text
16-018 MONTAGEHINWEIS

Die Montage der Verglasungen und Türen erfolgt aussenseitig vor den
Rohbauöffnungen in der Dämmebene.

Die notwendigen Winkel, Befestigungsmittel und sonstigen
Mehraufwendungen sind in die Einzelpreise mit einzukalkulieren und
werden nicht gesondert vergütet.

Ebenso ist der bauphysikalische Anschluss zum Baukörper mit in die
Einheitspreise einzurechnen und wird nicht gesondert vergütet.

## FENSTER U. AUSSENTÜREN - ALU
Datum: 17.08.18

### Titel 1 Fensterelemente

**1.1 Fenster, Dreh.-Kippflg., BxH 1.670x2.285 mm**
Liefern und montieren von Elementfenstern als
Dreh.-Kippflg-Fenster.
Außenmaß  B/H  1.670 x 2.285 mm
bestehend aus:

1 Stück Dreh.-Kippflügelfenster:
B/H:  1.670/2.285 mm
Dreh.-Kippflügel einwärts
Glasfüllung
Fenstergriff
(entspr. 4. Fenstergriffe - Technische Vorbemerkungen
 Beschläge und Zubehör)
einschließlich Rahmenaufdopplung oben zum Anschluss an
Rohbausturz
einschließlich Rahmenaufdopplungen seitlich für 90°
Öffnung des Flügels

Die Fenster dienen als Entrauchungsöffnung und müssen
einen geometrischen Querschnitt von = 0,50 m2
gewährleisten.
Die Fläche ist gegenüber dem AG nachzuweisen.

Einschließlich aller notwendiger Befestigungsmittel,
Beschläge und Unterkonstruktionen zur Montage.

Fensterbänke in separater Position.

Ausführung, Oberflächen, Fensterqualität, Beschläge und
Verglasung entsprechend der Vorbemerkungen.

Einbauort:  Raum O.03, O.27 OG

Siehe
- WP 02.02 Ansichten Nordwest, Südwest
- WP 02.03 Ansichten Südost, Nordost
- WP 03.07.02 Alu-Fenster und Türen
Menge: 2,000 St

**1.2 Zulage Sonnenschutzverglasung**
Zulage für die Ausführung der Verglasungen aus der
Pos. 1.1. mit neutraler Sonnenschutzverglasung.

Farbe:  neutral
g-Wert:  0,32

Weitere Kennwerte bezüglich Wärme-, Schallschutz, g-
Wert und Sicherheitsverglasung entsprechend den
Vorbemerkungen zu den Verglasungen.
Menge: 2,000 St

**1.3 Zulage Absturzsicherung Flachstahl, Breite 1.580 mm**
Zulage zur Pos. 1.1. für die Ausführung einer
horizontalen Absturzsicherung aus einem Flachstahl 10/
40 mm, feuerverzinkt und pulverbeschichtet in DB 703
Eisenglimmer matt entspr. Deckschale der Fenster,
einschließlich Befestigungen durch Alu-Deckschale in
Rahmenhölzer mit Senkkopfschrauben.

Einzellänge: 1.580 mm

Einbauhöhe:  bis 1,10 m ü. OKFFB OG
Menge: 4,000 St

**1.4 Fenster, Festverglasung., BxH 1.040x2.285 mm**
Liefern und montieren von Elementfenstern als
Festverglasung.
Außenmaß  B/H  1.040 x 2.285 mm
bestehend aus:

1 Stück Festverglasung:
B/H:  1.040/2.285 mm
Glasfüllung
einschließlich Rahmenaufdopplung oben zum Anschluss an
Rohbausturz

Einschließlich aller notwendiger Befestigungsmittel,
Beschläge und Unterkonstruktionen zur Montage.

Fensterbänke in separater Position.

Ausführung, Oberflächen, Fensterqualität, Beschläge und
Verglasung entsprechend der Vorbemerkungen.

Einbauort:  Raum O.16, O.18 OG

Siehe
- WP 02.03 Ansichten Südost, Nordost
- WP 03.07.02 Alu-Fenster und Türen
Menge: 2,000 St

**1.5 Zulage Verglasung satiniert**
Zulage für die Ausführung der Verglasungen aus der
Pos. 1.4. mit satinierter Verglasung.

Weitere Kennwerte bezüglich Wärme-, Schallschutz, g-
Wert und Sicherheitsverglasung entsprechend den
Vorbemerkungen zu den Verglasungen.
Menge: 2,000 St

**1.6 Zulage absturzsichernde Sicherheitsverglasung nach TRAV**
Zulage für die Ausführung der Verglasungen aus der
Pos. 1.4. als
absturzsichernde Sicherheitsverglasung nach TRAV.

Glastärken nach statischen Erfordernissen.

Weitere Kennwerte bezüglich Wärme-, Schallschutz, g-
Wert und Sicherheitsverglasung entsprechend den
Vorbemerkungen zu den Verglasungen.
Menge: 2,000 St

**1.7 Fenster, Festverglasung raumhoch, BxH 1.040x3.280 mm**
Liefern und montieren von Elementfenstern als
Festverglasung.
Außenmaß  B/H  1.040 x 3.280 mm
bestehend aus:

1 Stück Festverglasung raumhoch:
B/H:  1.040/3.280 mm
Glasfüllung
einschließlich Rahmenaufdopplung oben zum Anschluss an
Rohbausturz
einschließlich Rahmenaufdopllung unten für den
Anschluss an den Rohfußboden im Bereich des
Bodenaufbaus

Einschließlich aller notwendiger Befestigungsmittel,
Beschläge und Unterkonstruktionen zur Montage.

Fensterbänke in separater Position.

Ausführung, Oberflächen, Fensterqualität, Beschläge und
Verglasung entsprechend der Vorbemerkungen.

Einbauort:  Raum E.17, E.19 EG

Siehe
- WP 02.03 Ansichten Südost, Nordost
- WP 03.07.02 Alu-Fenster und Türen
Menge: 2,000 St

**1.8 Zulage Verglasung satiniert**
Zulage für die Ausführung der Verglasungen aus der
Pos. 1.7. mit satinierter Verglasung.

Weitere Kennwerte bezüglich Wärme-, Schallschutz, g-
Wert und Sicherheitsverglasung entsprechend den
Vorbemerkungen zu den Verglasungen.
Menge: 2,000 St

**1.9 Fenster, Dreh.-Kippflg. u. Festverglasung, BxH 3.920x2.285 mm**
Liefern und montieren von Elementfenstern als Dreh.-
Kippflg. mit seitlicher Festverglasung.

Außenmaß  B/H  3.920 x 2.285 mm
bestehend aus:

1 Stück Festverglasung:
B/H:  2.850/2.285 mm
Glasfüllung
einschließlich Rahmenaufdopplung oben zum Anschluss an
Rohbausturz
einschließlich Rahmenaufdopplung seitlich

1 Stück Dreh.-Kippflügelfenster:
B/H:  1.070/2.285 mm
Dreh.-Kippflügel einwärts
Glasfüllung
Fenstergriff
(entspr. 4. Fenstergriffe - Technische Vorbemerkungen
 Beschläge und Zubehör)
einschließlich Rahmenaufdopplung oben zum Anschluss an
Rohbausturz
einschließlich Rahmenaufdopplung seitlich
(für 90° Öffnung des Flügels)

Die Fenster dienen als Entrauchungsöffnung und müssen
einen geometrischen Querschnitt von = 0,50 m2
gewährleisten.
Die Fläche ist gegenüber dem AG nachzuweisen.

Einschließlich aller notwendiger Befestigungsmittel,
Beschläge und Unterkonstruktionen zur Montage.

Fensterbänke in separater Position.

Ausführung, Oberflächen, Fensterqualität, Beschläge und
Verglasung entsprechend der Vorbemerkungen.

Einbauort:  Raum O.19 OG

Siehe
- WP 02.02 Ansichten Nordwest, Südwest
- WP 03.07.03 Alu-Fenster und Türen
Menge: 1,000 St

**1.10 Zulage Sonnenschutzverglasung**
Zulage für die Ausführung der Verglasungen aus der
Pos. 1.9. mit neutraler Sonnenschutzverglasung.

Farbe:  neutral
g-Wert:  0,32

Weitere Kennwerte bezüglich Wärme-, Schallschutz, g-
Wert und Sicherheitsverglasung entsprechend den
Vorbemerkungen zu den Verglasungen.
Menge: 1,000 St

**1.11 Zulage absturzsichernde Sicherheitsverglasung nach TRAV**
Zulage für die Ausführung der Verglasungen
aus der Pos. 1.9. als
absturzsichernde Sicherheitsverglasung nach TRAV

Glastärken nach statischen Erfordernissen.

Weitere Kennwerte bezüglich Wärme-, Schallschutz, g-
Wert und Sicherheitsverglasung entsprechend den
Vorbemerkungen zu den Verglasungen.
Menge: 1,000 St

**1.12 Zulage Absturzsicherung Flachstahl, Breite 1.100 mm**
Zulage zu Pos. 1.9. für die Ausführung einer
horizontalen Absturzsicherung aus einem Flachstahl, 10/
40 mm, feuerverzinkt und pulverbeschichtet in DB 703
Eisenglimmer matt entspr. Deckschale der Fenster,
einschließlich Befestigungen durch Alu-Deckschale in
Rahmenhölzer mit Senkkopfschrauben.

Einzellänge: 1.100 mm

Einbauhöhe:  bis 1,10 m ü. OKFFB OG
Menge: 2,000 St

### Titel 2 Aussentürelemente

#### Untertitel 2.1 Aussentürelemente - Fluchttreppenhäuser

**2.1.1 Türe 1-flg., Fluchttür, Oberlicht, BxH 1.670x3.280 mm**
Liefern und montieren von 1-flg. Alu-Elementtür als
Fluchttür mit Oberlicht als Festverglasung
Außenmaß  B x H 1.670 x 3.280 mm
bestehend aus:

1 Stück Türelement als Fluchttür:
1-flg. Rohrrahmentür als Anschlagtür mit Glasfüllung,
B x H 1.670 x 2.460 mm,
nach aussen öffnend, einschließlich rollstuhlgerechter,
thermisch-getrennter Türschwelle, h< 2 cm und gedämmten
Aufbau bis Rohboden unter Schwelle
ggf. sind Dämmeinschübe im Rahmen vorzusehen um den
geforderten U-Wert zu erfüllen. Dieses ist in den
Einheitspreis mit einzukalkulieren.
Innenseitig: Rahmentürdrücker
(entspr. 1. Türdrücker für Fluchttüren -
 Technische Vorbemerkungen Beschläge und Zubehör)
Außenseitig: Knauf
(entspr. 2. Türknauf -
 Technische Vorbemerkungen Beschläge und Zubehör)
Drückerhöhe innen/aussen: 850 mm ü. OK FFB
Vorbereitet für Panikschloss entspr. DIN EN 179 aus
separater Position
Gesamtelement mit Einbruchhemmung WK2/RC2N nach DIN EN
1627
Einschließlich PZ-Bohrungen. Vorbereitet für Aufnahme
von bauseitigen PZ-Zylinder
Innen- und außenseitige PZ-Rosette oval, Oberfläche
Edestahl gebürstet passend zu Drückerrosette
Sämtliche Befestigungen der Beschläge, etc.
sind verdeckt auszuführen!
Dreiteilige Rollentürbänder (3d verstellbar) aus
Aluminium in Edelstahloptik, gebürstet.
Vorbereitet für Obentürschließer aus separater
Position.
Lichte Druchgangsbreite unter Berücksichtigung von
Türblatt und Türdrücker bei 90° Öffnung = 1,21 m.
einschließlich Rahmenaufdopplungen seitlich
Einschließlich Lieferung und Montage der innen- und
außenseitige Anschlussbahnen, umlaufend, für den
bauphysikalischen Anschluss laut Vorbemerkungen.

1 Stück Oberlicht als Festverglasung:
Verglastes Oberlicht als Festverglasung
B x H 1.670 x 820 mm
einschließlich oberer Rahmenverbreiterung zum Anschluss
an den Rohbausturz
einschließlich Rahmenaufdopplungen seitlich

Einschließlich aller notwendiger Befestigungsmittel,
Beschläge und Unterkonstruktionen zur Montage.

Fensterbänke in separater Position.
Obentürschließer in separater Position.
Schloss in separater Position.

Ausführung, Oberflächen, Fensterqualität, Beschläge und
Verglasung entsprechend der Vorbemerkungen.

Einbauort:  Raum E.03, E.33 EG

Siehe
- WP 02.02 Ansichten Nordwest, Südwest
- WP 02.03 Ansichten Südost, Nordost
- WP 03.07.02 Alu-Fenster und Türen
Menge: 2,000 St

**2.1.2 Zulage für Rahmenverstärkungen (horizontal)**
Zulage zu Pos. 2.1.1. für liefern und montieren von
Rahmenverstärkungen auf den horizontalen Rahmenprofilen
aussenliegend, durchgehend über den Türen.

Einschließlich aller notwendiger Befestigungsmittel.

Profil B x H:  25 x 50 mm
Menge: 3,340 m

**2.1.3 Zulage für für Panik-Schloss mit Mehrfachverriegelung**
Zulage zu Türelement aus Pos. 2.1.1. für Ausführung mit
Automatik - Mehrfachverriegelung wie in folgendem
beschrieben:

Fluchttürverschluss mit automatischer Mehrfach-
Verriegelung und Panikfunktion nach DIN EN 179 für die
Anwendung im Objektbereich.

Funktion:
Beim Schliessen der Tür fahren automatisch alle Fallen
und der Hauptriegel aus.
Geöffnet wird von innen durch Betätigung des Drückers
oder außen über Zylinderschlüssel.

Panik-Funktion E.

Oberfläche:  Edelstahl

Einschließlich zugehörige Fräsungen und systemkonformen
Schliessblech im Türrahmenelement, Montage nach
Herstellervorschrift

Leitprodukt:  Fuhr Multisafe 833 P
  für 1-flg. Tür

oder gleichwertig

angebotenes Produkt :
...........................................
Menge: 2,000 St

**2.1.4 Zulage Sonnenschutzverglasung**
Zulage für die Ausführung der Verglasungen aus der
Pos. 2.1.1. mit neutraler Sonnenschutzverglasung.

Farbe:  neutral
g-Wert:  0,32

Weitere Kennwerte bezüglich Wärme-, Schallschutz, g-
Wert und Sicherheitsverglasung entsprechend den
Vorbemerkungen zu den Verglasungen.
Menge: 1,000 St

**2.1.5 Obentürschließer**
Liefern und montieren von Obentürschließer
für die Montage an Feuer- und Rauchschutztüren oder
Anschlagtüren ohne Brandschutzanforderung, nach EN 1154
A, Größe 2 - 6, mit Gleitschiene BG, von vorn
einstellbare Schließkraft, Schließgeschwindigkeit,
Öffnungsdämpfung und Endschlag,
mit optischer Größenanzeige, Türblattmontage auf
Bandgegenseite, mit Montageplatte

Farbton: silberfarbig

Leitprodukt:  GEZE Obentürschließer
  TS 5000 L

oder gleichwertig.

Angebotenes Produkt:
...........................................
Menge: 2,000 St

**2.1.6 Zulage für OTS mit Rastfeststellung**
Zulage zu Pos. 2.1.5. für Ausführung des
Obentürschließer mit mechanischer Rastfeststellung.

Mechanischer Feststellung, nach EN 1154, mit
Gleitschiene, Feststellwinkel stufenlos zwischen 80°
und 130° auf exakten Punkt einstellbar,
Feststellposition überfahrbar, von vorn einstellbare
Schließkraft, Schließgeschwindigkeit, Öffnungsdämpfung
und Endschlag, mit optischer Größenanzeige.
Menge: 2,000 St

#### Untertitel 2.2 Aussentürelemente - Haupttreppenhaus

**2.2.1 Türe 1-flg., Fluchttür, Oberlicht u. Seitenfeld, BxH 2.290x3.280 mm**
Liefern und montieren von 1-flg. Alu-Elementtür als
Fluchttür mit Oberlicht und Seitenfeld als
Festverglasungen
Außenmaß  B x H 2.290 x 3.280 mm
bestehend aus:

1 Stück Türelement als Fluchttür:
1-flg. Rohrrahmentür als Anschlagtür mit Glasfüllung,
B x H 1.525 x 2.460 mm,
nach aussen öffnend, einschließlich rollstuhlgerechter,
thermisch-getrennter Türschwelle, h< 2 cm und gedämmten
Aufbau bis Rohboden unter Schwelle
ggf. sind Dämmeinschübe im Rahmen vorzusehen um den
geforderten U-Wert zu erfüllen. Dieses ist in den
Einheitspreis mit einzukalkulieren.
Innenseitig: Rahmentürdrücker
(entspr. 1. Türdrücker für Fluchttüren -
 Technische Vorbemerkungen Beschläge und Zubehör)
Außenseitig: Knauf
(entspr. 2. Türknauf -
 Technische Vorbemerkungen Beschläge und Zubehör)
Drückerhöhe innen/aussen: 850 mm ü. OK FFB
Vorbereitet für Panikschloss entspr. DIN EN 179 aus
separater Position
Einschließlich PZ-Bohrungen. Vorbereitet für Aufnahme
von bauseitigen PZ-Zylinder
Innen- und außenseitige PZ-Rosette oval, Oberfläche
Edestahl gebürstet passend zu Drückerrosette
Sämtliche Befestigungen der Beschläge, etc.
sind verdeckt auszuführen!
Dreiteilige Rollentürbänder (3d verstellbar) aus
Aluminium in Edelstahloptik, gebürstet.
Vorbereitet für Obentürschließer aus separater
Position.
Lichte Druchgangsbreite unter Berücksichtigung von
Türblatt und Türdrücker bei 90° Öffnung = 1,21 m.
Einschließlich Lieferung und Montage der innen- und
außenseitige Anschlussbahnen, umlaufend, für den
bauphysikalischen Anschluss laut Vorbemerkungen.

1 Stück Oberlicht als Festverglasung:
Verglastes Oberlicht als Festverglasung
B x H 1.525 x 820 mm
einschließlich oberer Rahmenverbreiterung zum Anschluss
an Rohbausturz

1 Stück Seitenfeld als Festverglasung:
Verglastes Seitenfeld als Festverglasung
B x H 765 x 3.280 mm
einschließlich oberer Rahmenverbreiterung zum Anschluss
an Rohbausturz
einschließlich unterer Rahmenverbreiterung im Bereich
des Bodenaufbaus

Einschließlich aller notwendiger Befestigungsmittel,
Beschläge und Unterkonstruktionen zur Montage.

Fensterbänke in separater Position.
Obentürschließer in separater Position.
Schloss in separater Position.

Ausführung, Oberflächen, Fensterqualität, Beschläge und
Verglasung entsprechend der Vorbemerkungen.

Einbauort:  Raum E.20 EG

Siehe
- WP 02.02 Ansichten Nordwest, Südwest
- WP 03.07.03 Alu-Fenster und Türen
Menge: 1,000 St

**2.2.2 Zulage für Rahmenverstärkungen (horizontal)**
Zulage zu Pos. 2.2.1 für liefern und montieren von
Rahmenverstärkungen auf den horizontalen Rahmenprofilen
aussenliegend, durchgehend über den Türen.

Einschließlich aller notwendiger Befestigungsmittel.

Profil B x H:  25 x 50 mm
Menge: 1,600 m

**2.2.3 Zulage für Rahmenverstärkungen (vertikal)**
Zulage zu Pos. 2.2.1 für liefern und montieren von
Rahmenverstärkungen auf den vertikalen Rahmenprofilen
aussenliegend.

Einschließlich aller notwendiger Befestigungsmittel.

Profil B x H:  25 x 50 mm
Menge: 3,280 m

**2.2.4 Zulage für für Panik-Schloss mit Mehrfachverriegelung**
Zulage zu Pos. 2.2.1.für die Ausführung mit Automatik -
Mehrfachverriegelung wie in folgendem beschrieben:

Fluchttürverschluss mit automatischer Mehrfach-
Verriegelung und Panikfunktion nach DIN EN 179 für die
Anwendung im Objektbereich.

Funktion:
Beim Schliessen der Tür fahren automatisch alle Fallen
und der Hauptriegel aus.
Geöffnet wird von innen durch Betätigung des Drückers
oder außen über Zylinderschlüssel.

Panik-Funktion E.

Oberfläche:  Edelstahl
Einbruchhemmung: Gesamtelement mit WK2/RC2N
  nach DIN EN 1627

Einschließlich zugehörige Fräsungen und systemkonformen
Schliessblech im Türrahmenelement, Montage nach
Herstellervorschrift

Produkt:  Fuhr Multisafe 833 P
  für 1-flg. Tür

oder gleichwertig

angebotenes Produkt :
...........................................
Menge: 1,000 St

**2.2.5 Zulage für Ausführung mit Fallenfeststellung**
Zulage zu Pos. 2.2.4 für die Ausführung mit
Fallenfestellung für den Tagesbetrieb.
Menge: 1,000 St

**2.2.6 Zulage Sonnenschutzverglasung**
Zulage für die Ausführung der Verglasungen aus der
Pos. 2.2.1. mit neutraler Sonnenschutzverglasung.

Farbe:  neutral
g-Wert:  0,32

Weitere Kennwerte bezüglich Wärme-, Schallschutz, g-
Wert und Sicherheitsverglasung entsprechend den
Vorbemerkungen zu den Verglasungen.
Menge: 1,000 St

**2.2.7 Obentürschließer**
Liefern und montieren von Obentürschließer
für die Montage an Feuer- und Rauchschutztüren oder
Anschlagtüren ohne Brandschutzanforderung, nach EN 1154
A, Größe 2 - 6, mit Gleitschiene BG, von vorn
einstellbare Schließkraft, Schließgeschwindigkeit,
Öffnungsdämpfung und Endschlag,
mit optischer Größenanzeige, Türblattmontage auf
Bandgegenseite, mit Montageplatte

Farbton: silberfarbig

Leitprodukt:  GEZE Obentürschließer
  TS 5000 L

oder gleichwertig.

Angebotenes Produkt:
...........................................
Menge: 1,000 St

**2.2.8 Zulage für OTS mit Rastfeststellung**
Zulage zur Pos. 2.2.7. für Ausführung des
Obentürschließer mit mechanischer Rastfeststellung.

Mechanischer Feststellung, nach EN 1154, mit
Gleitschiene, Feststellwinkel stufenlos zwischen 80°
und 130° auf exakten Punkt einstellbar,
Feststellposition überfahrbar, von vorn einstellbare
Schließkraft, Schließgeschwindigkeit, Öffnungsdämpfung
und Endschlag, mit optischer Größenanzeige.
Menge: 1,000 St

#### Untertitel 2.3 Aussentürelement - Haupteingang u . Windfang

**2.3.1 Türe 2-flg., als Fluchttür Vollpanik, Oberlicht, BxH 3.100x3.280 mm**
Liefern und montieren von 2-flg. Alu-Elementtür als
Fluchttür mit Oberlicht als Festverglasung
Außenmaß  B x H 3.100 x 3.280 mm
bestehend aus:

1 Stück Türelement als Fluchttür:
2-flg. Rohrrahmentür als Anschlagtür mit Glasfüllung,
B x H 3.100 x 2.460 mm, Gehflügel nach aussen öffnend
als Fluchttüre, Standflügel nach aussen öffnend als
Fluchttüre, einschließlich rollstuhlgerechter,
thermisch-getrennter Türschwelle, h< 2 cm und gedämmten
Aufbau bis Rohboden unter Schwelle
ggf. sind Dämmeinschübe im Rahmen vorzusehen um den
geforderten U-Wert zu erfüllen. Dieses ist in den
Einheitspreis mit einzukalkulieren.
Innenseitig Gehflügel: Rahmentürdrücker für Fluchttüren
(entspr. 1. Türdrücker für Fluchttüren -
 Technische Vorbemerkungen Beschläge und Zubehör) und
Griffstange
(entspr. 3. Griffstange -
 Technische Vorbemerkungen Beschläge und Zubehör) )
Innenseitig Standflügel: Drücker senkrecht gestellt
(entspr. 1. Türdrücker für Fluchttüren -
 Technische Vorbemerkungen Beschläge und Zubehör)
Aussenseitig Standflügel: Kein Drücker oder Stange
Drückerhöhe innen/aussen: 850 mm ü. OK FFB
Vorbereitet für Panikschloss entspr. DIN EN 179 aus
separater Position
Gesamtelement mit Einbruchhemmung RC2N/WK2 nach DIN EN
1627
Einschließlich PZ-Bohrung an Gehflügel. Vorbereitet für
Aufnahme von bauseitigen PZ-Zylinder
Innen- und außenseitige PZ-Rosette oval an Gehflügel,
Oberfläche Edestahl gebürstet passend zu Drückerrosette
Sämtliche Befestigungen der Beschläge, Griffstangen
etc.
sind verdeckt auszuführen!
Dreiteilige Rollentürbänder (3d verstellbar) aus
Aluminium in Edelstahloptik, gebürstet.
Vorbereitet für Obentürschließer aus separater
Position.
Lichte Druchgangsbreite des Gehflügel unter
Berücksichtigung von Türblatt und Türdrücker bei 90°
Öffnung = 1,21 m.
einschließlich Rahmenaufdopplungen seitlich
(für 90° Öffnung der Flügel im Windfang)
Einschließlich Lieferung und Montage der innen- und
außenseitige Anschlussbahnen, umlaufend, für den
bauphysikalischen Anschluss laut Vorbemerkungen.

1 Stück Oberlicht als Festverglasung:
Verglastes Oberlicht als Festverglasung
B x H 3.100 x 820 mm
einschließlich oberer Rahmenverbreiterung zum Anschluss
an den Rohbausturz
einschließlich Rahmenaufdopplungen seitlich

Einschließlich aller notwendiger Befestigungsmittel,
Beschläge und Unterkonstruktionen zur Montage.

Fensterbänke in separater Position.
Obentürschließer in separater Position.
Schloss in separater Position.

Ausführung, Oberflächen, Fensterqualität, Beschläge und
Verglasung entsprechend der Vorbemerkungen.

Einbauort:  Raum E.25 EG

Siehe
- WP 02.02 Ansichten Nordwest, Südwest
- WP 03.07.03 Alu-Fenster und Türen
Menge: 2,000 St

**2.3.2 Zulage für Rahmenverstärkungen (horizontal)**
Zulage zu Pos. 2.3.1 für liefern und montieren von
Rahmenverstärkungen auf den horizontalen Rahmenprofilen
aussenliegend, durchgehend über den Türen.

Einschließlich aller notwendiger Befestigungsmittel.

Profil B x H:  25 x 50 mm
Menge: 6,200 m

**2.3.3 Zulage für für Panik-Schloss mit Mehrfachverriegelung**
Zulage zu Pos. 2.3.1.  für Ausführung mit Automatik -
Mehrfachverriegelung wie in folgendem beschrieben:

Fluchttürverschluss mit automatischer Mehrfach-
Verriegelung und Panikfunktion nach DIN EN 179 für die
Anwendung im Objektbereich.

Funktion:
Beim Schliessen der Tür fahren automatisch alle Fallen
und der Hauptriegel aus. Ungehinderte Flucht von innen
durch Betätigung des Drückers. sowohl auf der Gang- als
auch auf der Standflügelseite.
Bei der Not-Öffnung des Standflügels werden die
Treibriegelstangen des Gegenkastens eingezogen und
gleichzeitig alle Verriegelungen des Gangflügels
zurückgeschoben.
Die Treibriegelstangen arretieren in dieser Position
selbsttätig. Dadurch wird eine Behinderung beim
Schließen des Standflügels verhindert und auch der
Bodenbelag kann nicht beschädigt werden. Erst beim
Schließen des Standflügels löst ein Schaltschloss
automatisch die Verriegelung der Stangen nach oben und
unten aus.

Panik-Funktion E.

2-flg. Version mit Panik-Gegenkasten.

Zulage für Fallenfeststellung in separater Position.

Oberfläche:  Edelstahl

Einschließlich zugehörige Fräsungen und systemkonformen
Schliessblech im Türrahmenelement, Montage nach
Herstellervorschrift

Produkt:  Fuhr Multisafe 833 P
  für 2-flg. Tür

oder gleichwertig

angebotenes Produkt :
...........................................
Menge: 2,000 St

**2.3.4 Zulage für Ausführung mit Fallenfeststellung**
Zulage zu Pos. 2.3.3 für die Ausführung mit
Fallenfestellung für den Tagesbetrieb. mit Griffstange
Menge: 2,000 St

**2.3.5 Zulage für Vorbereitung Aufnahme von Drehtür-Automatik**
Zulage zu Pos. 2.3.1 für die Vorbereitung für
nachträglichen Einbau von Drehtür-Automatik.

Diese Position beinhaltet alle notwendigen
vorbereitenden Maßnahmen zur Montage der Drehtür-
Automatik wie z.B. Kabelzug im Türelement, falls
notwendig Verbreiterung des Rahmens zur Aufnahme des
Motors auf der Bandgegenseite
für den nachträglichen, bauseitigen Einbau von einem
Drehtürmotor GEZE-Drehtür-Automatik-Powerturn oder
gleichwertig.
Menge: 2,000 St

**2.3.6 Zulage Sonnenschutzverglasung**
Zulage für die Ausführung der Verglasungen aus der
Pos. 2.3.1. mit neutraler Sonnenschutzverglasung.

Farbe:  neutral
g-Wert:  0,32

Weitere Kennwerte bezüglich Wärme-, Schallschutz, g-
Wert und Sicherheitsverglasung entsprechend den
Vorbemerkungen zu den Verglasungen.
Menge: 1,000 St

**2.3.7 Obentürschließer**
Liefern und montieren von Obentürschließersystem
nach EN 1158, Größe 2 - 6, mit durchgehender
Gleitschiene BG 30 mm Bauhöhe, mit integrierter
mechanischer Schließfolgeregelung, von vorn
einstellbare Schließkraft, Schließgeschwindigkeit,
Öffnungsdämpfung und Endschlag, mit optischer
Größenanzeige, Türblattmontage auf Bandgegenseite, mit
Montageplatte.

TS 5000 L Schließerkörper Größe EN 2-6, bis
Flügelbreite 1.400 mm

Farbton:  silberfarbig

Zubehör: Einschließlich integrierte, weitestgehend
unsichtbare flexible Öffnungsbegrenzung für E/R/ISM
Gleitschienen,

Leitprodukt:  GEZE- Obentürschließersystem
  TS 5000 L-ISM

oder gleichwertig.

Angebotenes Produkt:
...........................................
Menge: 2,000 St

**2.3.8 Mitnehmerklappe**
Liefern und montieren von Mitnehmerklappe
zur Sicherstellung der korrekten Schließfolge bei allen
2-flügeligen Türschließsystemen mit
Schließfolgeregelung, Länge im montiertem Zustand
stufenlos einstellbar (70 - 210 mm Überstand), nicht
sichtbarer Klapp- und Längeneinstellmechanismus, mit
seitlicher Abdeckkappe, bauseitig ablängbar.

Farbton:  silberfarbig

Leitprodukt:  GEZE-Mitnehmerklappe
  CB Flex

oder gleichwertig.

Angebotenes Produkt:
...........................................
Menge: 2,000 St

#### Untertitel 2.4 Aussentürelemente - Nebeneingang

**2.4.1 Türe 1-flg., Fluchttür,Oberlicht,zwei Seitenfelder, BxH 3.120x3.280 mm**
Liefern und montieren von 1-flg. Alu-Elementtür als
Fluchttür mit Oberlicht und zwei Seitenfeldern als
Festverglasungen
Außenmaß  B x H 3.120 x 3.280 mm
bestehend aus:

1 Stück Türelement als Fluchttür:
1-flg. Rohrrahmentür als Anschlagtür mit Glasfüllung,
B x H 1.540 x 2.460 mm,
nach aussen öffnend, einschließlich rollstuhlgerechter,
thermisch-getrennter Türschwelle, h< 2 cm und gedämmten
Aufbau bis Rohboden unter Schwelle
ggf. sind Dämmeinschübe im Rahmen vorzusehen um den
geforderten U-Wert zu erfüllen. Dieses ist in den
Einheitspreis mit einzukalkulieren.
Innenseitig: Rahmentürdrücker
(entspr. 1. Türdrücker für Fluchttüren -
 Technische Vorbemerkungen Beschläge und Zubehör)
Außenseitig: Knauf
(entspr. 2. Türknauf -
 Technische Vorbemerkungen Beschläge und Zubehör)
Drückerhöhe innen/aussen: 850 mm ü. OK FFB
Vorbereitet für Panikschloss entspr. DIN EN 179 aus
separater Position
Gesamtelement mit Einbruchhemmung WK2/RC2N nach DIN EN
1627
Einschließlich PZ-Bohrungen. Vorbereitet für Aufnahme
von bauseitigen PZ-Zylinder
Innen- und außenseitige PZ-Rosette oval, Oberfläche
Edestahl gebürstet passend zu Drückerrosette
Sämtliche Befestigungen der Beschläge, Griffstangen
etc.
sind verdeckt auszuführen!
Dreiteilige Rollentürbänder (3d verstellbar) aus
Aluminium in Edelstahloptik, gebürstet.
Vorbereitet für Obentürschließer aus separater
Position.
Lichte Druchgangsbreite unter Berücksichtigung von
Türblatt und Türdrücker bei 90° Öffnung = 1,21 m.
Einschließlich Lieferung und Montage der innen- und
außenseitige Anschlussbahnen, umlaufend, für den
bauphysikalischen Anschluss laut Vorbemerkungen.

1 Stück Oberlicht als Festverglasung:
Verglastes Oberlicht als Festverglasung
B x H 1.540 x 820 mm
einschließlich oberer Rahmenverbreiterung zum Anschluss
an den Rohbausturz

2 Stück Seitenfeld als Festverglasung:
Verglastes Seitenfeld als Festverglasung
B x H 790 x 3.280 mm
einschließlich oberer Rahmenverbreiterung zum Anschluss
an den Rohbausturz
einschließlich unterer Rahmenverbreiterung im Bereich
des Bodenaufbaus

Einschließlich aller notwendiger Befestigungsmittel,
Beschläge und Unterkonstruktionen zur Montage.

Fensterbänke in separater Position.
Obentürschließer in separater Position.
Schloss in separater Position.

Ausführung, Oberflächen, Fensterqualität, Beschläge und
Verglasung entsprechend der Vorbemerkungen.

Einbauort:  Raum E.07 EG

Siehe
- WP 02.02 Ansichten Nordwest, Südwest
- WP 03.07.03 Alu-Fenster und Türen
Menge: 1,000 St

**2.4.2 Zulage für Rahmenverstärkungen (horizontal)**
Zulage zu Pos. 2.4.1 für liefern und montieren von
Rahmenverstärkungen auf den horizontalen Rahmenprofilen
aussenliegend, durchgehend über den Türen.

Einschließlich aller notwendiger Befestigungsmittel.

Profil B x H:  25 x 50 mm
Menge: 1,600 m

**2.4.3 Zulage für Rahmenverstärkungen (vertikal)**
Zulage zu Pos. 2.4.1 für liefern und montieren von
Rahmenverstärkungen auf den vertikalen Rahmenprofilen
aussenliegend.

Einschließlich aller notwendiger Befestigungsmittel.

Profil B x H:  25 x 50 mm
Menge: 6,600 m

**2.4.4 Zulage für für Panik-Schloss mit Mehrfachverriegelung**
Zulage zu Türelement aus Pos. 2.4.1.  für Ausführung
mit Automatik - Mehrfachverriegelung wie in folgendem
beschrieben:

Fluchttürverschluss mit automatischer Mehrfach-
Verriegelung und Panikfunktion nach DIN EN 179 für die
Anwendung im Objektbereich.

Funktion:
Beim Schliessen der Tür fahren automatisch alle Fallen
und der Hauptriegel aus.
Geöffnet wird von innen durch Betätigung des Drückers
oder außen über Zylinderschlüssel.
Panik-Funktion E.

Oberfläche:  Edelstahl

Einschließlich zugehörige Fräsungen und systemkonformen
Schliessblech im Türrahmenelement, Montage nach
Herstellervorschrift

Leitprodukt:  Fuhr Multisafe 833 P
  für 1-flg. Tür

oder gleichwertig

angebotenes Produkt :
...........................................
Menge: 1,000 St

**2.4.5 Zulage für Ausführung mit Fallenfeststellung**
Zulage zu Pos. 2.4.4. für die Ausführung mit
Fallenfestellung für den Tagesbetrieb. mit Griffstange
Menge: 1,000 St

**2.4.6 Zulage Sonnenschutzverglasung**
Zulage für die Ausführung der Verglasungen aus der
Pos. 2.4.1. mit neutraler Sonnenschutzverglasung.

Farbe:  neutral
g-Wert:  0,32

Weitere Kennwerte bezüglich Wärme-, Schallschutz, g-
Wert und Sicherheitsverglasung entsprechend den
Vorbemerkungen zu den Verglasungen.
Menge: 1,000 St

**2.4.7 Obentürschließer**
Liefern und montieren von Obentürschließer
für die Montage an Feuer- und Rauchschutztüren oder
Anschlagtüren ohne Brandschutzanforderung, nach EN 1154
A, Größe 2 - 6, mit Gleitschiene BG, von vorn
einstellbare Schließkraft, Schließgeschwindigkeit,
Öffnungsdämpfung und Endschlag,
mit optischer Größenanzeige, Türblattmontage auf
Bandgegenseite, mit Montageplatte

Farbton: silberfarbig

Leitprodukt:  GEZE Obentürschließer
  TS 5000 L

oder gleichwertig.

Angebotenes Produkt:
...........................................
Menge: 1,000 St

**2.4.8 Zulage für OTS mit Rastfeststellung**
Zulage zur Pos. 2.4.7. für Ausführung des
Obentürschließer mit mechanischer Rastfeststellung.

Mechanischer Feststellung, nach EN 1154, mit
Gleitschiene, Feststellwinkel stufenlos zwischen 80°
und 130° auf exakten Punkt einstellbar,
Feststellposition überfahrbar, von vorn einstellbare
Schließkraft, Schließgeschwindigkeit, Öffnungsdämpfung
und Endschlag, mit optischer Größenanzeige.
Menge: 1,000 St

### Titel 3 Innentürelement - T30-RS - Haupttreppenhaus

**3.1 T30-RS Türe 1-flg.,Fluchttür,Oberlicht, Seitenfeld, BxH 3.000x3.250 mm**
Liefern und montieren von 1-flg. T30-RS Alu-Elementtür
als Fluchttür mit Oberlicht und Seitenfeldern als
Festverglasungen in F30
Außenmaß  B x H 3.000 x 3.250 mm
bestehend aus:

1 Stück T30-RS Türelement als Fluchttür:
T30-RS Türe als feuerhemmender Feuerschutzabschluss
nach DIN 4102 bzw. DIN EN 13501 mit rauchdichten
Anforderungen nach DIN 18095 bzw. DIN EN 13501
1-flg. Rohrrahmentür mit Glasfüllung,
B x H 1.550 x 2.450 mm,
Beidseitig: Rahmentürdrücker
(entspr. 1. Türdrücker für Fluchttüren -
 Technische Vorbemerkungen Beschläge und Zubehör)
Drückerhöhe innen/aussen: 850 mm ü. OK FFB
barrierefreie, rollstuhlgerechte Schwelle, h = 20 mm
Vorbereitet für Panikschloss entspr. DIN EN 179 aus
separater Position
Einschließlich PZ-Bohrungen. Vorbereitet für Aufnahme
von bauseitigen PZ-Zylinder
Innen- und außenseitige PZ-Rosette oval, Oberfläche
Edestahl gebürstet passend zu Drückerrosette
Dreiteilige Rollentürbänder (3d verstellbar) aus
Aluminium in Edelstahloptik, gebürstet.
Vorbereitet für Obentürschließer aus separater Position
Einschließlich aller notwendiger Kabelzüge in den
Rahmen für Obentürschließer und Elektrohaftmagnet aus
separater Position
Lichte Druchgangsbreite unter Berücksichtigung von
Türblatt und Türdrücker bei 90° Öffnung = 1,21 m

1 Stück F30 Oberlicht als Festverglasung:
F30 Verglasung als feuerhemmender Feuerschutzabschluss
nach DIN 4102 bzw. DIN EN 13501 mit rauchdichten
Anforderungen nach DIN 18095 bzw. DIN EN 13501
Verglastes Oberlicht als Festverglasung mit einer
mittleren Trennung
B x H 3.000 x 800 mm

1 Stück F30 Seitenfeld als Festverglasung:
F30 Verglasung als feuerhemmender Feuerschutzabschluss
nach DIN 4102 bzw. DIN EN 13501 mit rauchdichten
Anforderungen nach DIN 18095 bzw. DIN EN 13501
Verglastes Seitenfeld als Festverglasung
B x H 1.450 x 2.450 mm

Der fachgerechte Anschluss nach Montageanleitung gemäß
bauaufsichtlicher Zulassung an eine qualifizierte F90-
Wand und einen F90-Sturz bzw. auf einer F90-Decke ist
mit in den Einheitspreis einzurechnen und wird nicht
gesondert vergütet.

Einschließlich aller notwendiger Befestigungsmittel,
Beschläge und Unterkonstruktionen zur Montage.

Einschließlich verdecktem Kabelübergang für
Freilauftürschließer oder Feststellanlage aus separater
Position.

Obentürschließer in separater Position.
Haftmagnet in separater Position.
Schloss in separater Position.

Ausführung, Oberflächen, Beschläge und Verglasung
entsprechend der Vorbemerkungen.

Einbauort:  Treppenraum E.20 EG
  Treppenraum O.19 OG

Siehe
- WP 03.07.01 T30-RS Tür Haupttreppe
Menge: 4,000 St

**3.2 Zulage für für Panik-Schloss mit Mehrfachverriegelung**
Zulage zu Pos. 3.1. für die Ausführung mit Automatik -
Mehrfachverriegelung wie in folgendem beschrieben:

Fluchttürverschluss mit automatischer Mehrfach-
Verriegelung und Panikfunktion nach DIN EN 179 für die
Anwendung im Objektbereich.

Funktion:
Beim Schliessen der Tür fahren automatisch alle Fallen
und der Hauptriegel aus.
Geöffnet wird von innen durch Betätigung des Drückers.
Aussen über Zylinderschlüssel oder Freischaltung des
Drückers (geteilte Nuss).

Panik-Umschaltfunktion B.

Oberfläche:  Edelstahl
Einbruchhemmung: Gesamtelement mit WK2/RC2N
  nach DIN EN 1627

Einschließlich zugehörige Fräsungen und systemkonformen
Schliessblech im Türrahmenelement, Montage nach
Herstellervorschrift

Produkt:  Fuhr Multisafe 833 P
  für 1-flg. Tür

oder gleichwertig

angebotenes Produkt :
...........................................
Menge: 4,000 St

**3.3 Zulage für Mehrscheiben-Brandschutzverglasung F30**
Zulage zur Pos. 3.1. für die Ausführung mit
Mehrscheiben-Brandschutzverglasung in F30.
Menge: 2,000 St

*Hinweis*
Freilauftürschließer

**3.4 Obentürschließer mit Freilauffunktion**
Liefern und montieren von
Obentürschließer mit Freilauffunktion
wie im folgenden beschrieben:

Obentürschließer  3-6, 230 V AC, für die Montage an
Feuer- und Rauchschutztüren, mit Gleitschiene in 30 mm
Bauhöhe, mit Freilauffunktion, aktivierbar über
elektrohydraulische Feststellung nach EN1155 durch
einmaliges Öffnen der Tür auf ca. 90°, mit Komfort-
Rastfunktion zur leichten Arretierung im maximalen
Öffnungswinkel des Freilaufbereichs, um ungewolltes
Zulaufen der Tür zu verhindern, integrierte
Rauchschalterzentrale mit Alarmschwellennachführung,
Verschmutzungsanzeige und Prüftaste, von vorn
einstellbare Schließkraft Größe  3-6 nach EN 1154, für
Türblätter mit bis zu 1400 mm Breite,
Schließgeschwindigkeit und Endschlag, mit optischer
Größenanzeige, Normalmontage auf Türblatt/Bandseite,
mit Montageplatte

Barrierefrei nach DIN 18040

Bei Verwendung an Feuer- und Rauchschutztüren ist ein
Eignungsnachweis der Tür erforderlich.

Farbton:  silberfarbig

Leitfabrikat:  GEZE - TS 5000 RFS

oder gleichwertig.

angebotenes Fabrikat:
..............................................
(vom Anbieter auszufüllen)

Hinweis:
Allgemeine bauaufsichtliche Zulassung des DIBt
beachten.
Menge: 2,000 St

**3.5 Rauchmelder**
Liefern und montieren von zusätzlichen Deckenmeldern
aufgrund von Sturzhöhe > 1 m wie im folgenden
beschrieben:

Rauchmelder  24 V, komplett mit Sockel, geprüft nach EN
54-7, integrierte Leitungsüberwachung, DIN EN 14637
konform, anschließbar an Rauchschalterzentrale.

Farbton:  weiß

Leitfabrikat:  GEZE Rauchmelder GC 152

oder gleichwertig.

angebotenes Fabrikat:
..............................................
(vom Anbieter auszufüllen)
Menge: 4,000 St

**3.6 Unterbrechertaster**
Liefern und montieren von Unterbrechertaster wie im
folgenden beschrieben:

Unterbrechertaster zur Handauslösung UP

Leitfabrikat:  GEZE Unterbrechertaster

oder gleichwertig.

angebotenes Fabrikat:
..............................................
(vom Anbieter auszufüllen)
Menge: 2,000 St

**3.7 Abnahmeprüfung**
Abnahmeprüfung der Feststellanlage und dauerhaftes
Anbringen des Zulassungsschildes.
Menge: 2,000 St

**3.8 Wartung und Prüfung von Feststellanlagen**
Wartung und Prüfung von Feststellanlagen

Servicepaket für Wartung und Prüfung nach DIBt-
Zulassung sowie nach Herstellerangabe mit folgenden
Leistungsmerkmalen:

- Einmalige Wartung je Vertragsjahr
- Bereitstellung und Führung der Prüfunterlagen
- Anbringen der Prüfplakette
- Vertragslaufzeit: 2 Jahre
Menge: 2,000 St

*Hinweis*
Feststellanlage

**3.9 Obentürschließer**
Liefern und montieren von
Obentürschließer wie im folgenden beschrieben:

230 V AC, für Montage an Feuer- und Rauchschutztüren,
mit Gleitschiene in 30 mm Bauhöhe, ohne integrierte
elektromechanischer Feststellung.
Zur Verwendung mit externen Haftmagneten zur
elektrischen Feststellung bei bis zu 180°,
Schließwirkung ab 180° Öffnungswinkel, integrierte
Rauchschalterzentrale mit Alarmschwellennachführung,
Verschmutzungsanzeige und Prüftaste, von vorn
einstellbare Schließkraft nach EN 1154,
Schließgeschwindigkeit und Endschlag, mit regulierbarer
Öffnungsdämpfung, mit optischer Größenanzeige,
Normalmontage auf Türblatt/Bandseite, mit Montageplatte

TS 5000 Schließerkörper Größe EN 2-6, bis Flügelbreite
1400 mm, für barrierefreie Türen nach DIN 18040, bis
Flügelbreite 1100 mm

Farbton:  silberfarbig

Leitfabrikat:  GEZE - TS 5000 R-0

oder gleichwertig.

angebotenes Fabrikat:
..............................................
(vom Anbieter auszufüllen)

Hinweis:
Allgemeine bauaufsichtliche Zulassung des DIBt
beachten.
Menge: 2,000 St

**3.10 Rauchmelder**
Liefern und montieren von zusätzlichen Deckenmeldern
aufgrund von Sturzhöhe > 1 m wie im folgenden
beschrieben:

Deckenmelder 24 V, komplett mit Sockel, geprüft nach EN
54-7, integrierte Leitungsüberwachung, DIN EN 14637
konform, anschließbar an Rauchschalterzentrale

Farbton:  weiß

Leitfabrikat:  GEZE Rauchmelder GC 152

oder gleichwertig.

angebotenes Fabrikat:
..............................................
(vom Anbieter auszufüllen)
Menge: 4,000 St

**3.11 Haftmagnet**
Liefern und montieren von Haftmagnet wie im folgenden
beschrieben:

Haftmagnet Betriebsspannung 24 V DC, Leistungsaufnahme
1,5 Watt, Haltekraft 490 N

Haftmagnet zur  Wandmontage mit Grundlänge 65 mm.

Einschließlich Haftgegenplatten.

Leitfabrikat:  GEZE Haftmagnet

oder gleichwertig.

angebotenes Fabrikat:
..............................................
(vom Anbieter auszufüllen)
Menge: 2,000 St

**3.12 Unterbrechertaster**
Liefern und montieren von Unterbrechertaster wie im
folgenden beschrieben:

Unterbrechertaster zur Handauslösung UP

Leitfabrikat:  GEZE Unterbrechertaster

oder gleichwertig.

angebotenes Fabrikat:
..............................................
(vom Anbieter auszufüllen)
Menge: 2,000 St

**3.13 Abnahmeprüfung**
Abnahmeprüfung der Feststellanlage und dauerhaftes
Anbringen des Zulassungsschildes.
Menge: 2,000 St

**3.14 Wartung und Prüfung von Feststellanlagen**
Wartung und Prüfung von Feststellanlagen

Servicepaket für Wartung und Prüfung nach DIBt-
Zulassung sowie nach Herstellerangabe mit folgenden
Leistungsmerkmalen:

- Einmalige Wartung je Vertragsjahr
- Bereitstellung und Führung der Prüfunterlagen
- Anbringen der Prüfplakette
- Vertragslaufzeit: 2 Jahre
Menge: 2,000 St

### Titel 4 Außenfensterbänke

**4.1 Aluminium-Fensterbank, A = 300 mm, DB 703**
Liefern und montieren von Aluminiumfensterbank in den
erforderlichen Einzellängen wie im folgenden
beschrieben:

Ausladung:  300 mm

Farbton:  DB 703 Eisenglimmer matt

Leitfabrikat:  Gutmann GS 25/200

oder gleichwertig.

angebotenes Fabrikat:
..............................................
(vom Anbieter auszufüllen)

Einschließlich der Montage mit thermisch getrennten
Fensterbankhaltern. Anzahl Halter nach Herstellangaben
und Erfordernis.

Leitfabrikat:  Gutmann, RVTI-350
  für GS 25/300

oder gleichwertig.

angebotenes Fabrikat:
..............................................
(vom Anbieter auszufüllen)

Einschließliche der Unterlegung mit Antidröhnband und
Herstellung einer Abdichtung (Folie) unter der
Fensterbank.

Sämtliche erforderliche Montagematerialien sind in die
Position miteinzukalkulieren.

Die exakten Ausladungen sind mit der Bauleitung
nochmals abzustimmen.
Menge: 10,000 m

**4.2 Fensterbank Längsverbinder**
Liefern und einbauen von Fensterbankverbinder mit
Dehnungsausgleich zu der Fensterbank aus den
Vorposition entspr. den Herstellervorgaben alle 3.000
mm.

Ausladung:  300 mm

Farbton:  DB 703 Eisenglimmer matt

Leitfabrikat:  Gutmann  Fensterbank
  Längsverbinder
  VF250

oder gleichwertig.

angebotenes Fabrikat:
..............................................
(vom Anbieter auszufüllen)

Die Lage vom Fensterbankverbinder ist mit der
Bauleitung  abzustimmen.
Menge: 1,000 St

**4.3 Alu- Abschlussprofile**
Aluminium- Gleitabschlussprofile,
als Zulage zu vorbeschriebener Fensterbank,
liefern und nach Herstellerangabe Montieren.

Ausladung:  300 mm

Farbton:  DB 703 Eisenglimmer matt

Leitfabrikat:  Gutmann Gleitabschluss
  BF2506

oder gleichwertig.

angebotenes Fabrikat:
..............................................
(vom Anbieter auszufüllen)
Menge: 10,000 St

### Titel 5 Sonstiges / Zubehör

**5.1 Magnet - Türfeststeller**
Liefern und montieren von Magnet-Türfeststeller mit
gefedertem Magnet, zum Abbremsen der Türe, Gehäuse,
Höhe 35 mm, Durchmesser 63 mm,
Edelstahl matt, für Bodenmontage, einschließlich
Gegenplatte am Türflügel und Befestigungsmaterial

Leitprodukt:  KWS Modell 1015

oder gleichwertig.

Angebotenes Fabrikat:
...........................................
Menge: 6,000 St

**5.2 PE-Folie als temporärer Regenschutz**
Liefern, montieren, demontieren und entsorgen von PE-
Folie als temporären Regenschutz während der Bauphase.
Menge: 10,000 m2

**5.3 Bautür mit Festfeld, 1-flg., 2.270 x 3.250 mm**
Liefern, montieren, vorhalten, demontieren und
entsorgen einer Bautüre mit Festfeld wie im folgenden
beschrieben:

Rohbauöffnungsmaß: 2.270 x 3.250 mm
Öffnungsflügel:  ca. 1,01 x 2.100 mm

Grundstandzeit:  4 Wochen

Türe als Stahlblechtüre mit beidseitigem Drücker,
vorbereitet zur Aufnahme von Bauzylinder aus separater
Position. Unterkonstruktion nach Wahl des AN.
Beplankung Festfeld neben und über Türe mit Holzplatten
nach Wahl des AN.
Menge: 1,000 St

**5.4 Verlängegrung Standzeit Bautür**
Verlängerung der Standzeit der Bautüre aus Pos. 5.3.
über die Grundstandzeit hinaus in Wochen.
Menge: 16,000 Wo

**5.5 Bautür mit Festfeld, 1-flg., 3.100 x 3.250 mm**
Liefern, montieren, vorhalten, demontieren und
entsorgen einer Bautüre mit Festfeld wie im folgenden
beschrieben:

Rohbauöffnungsmaß: 2.270 x 3.250 mm
Öffnungsflügel:  ca. 1,01 x 2.100 mm

Grundstandzeit:  4 Wochen

Türe als Stahlblechtüre mit beidseitigem Drücker,
vorbereitet zur Aufnahme von Bauzylinder aus separater
Position. Unterkonstruktion nach Wahl des AN.
Beplankung Festfeld neben und über Türe mit Holzplatten
nach Wahl des AN.
Menge: 1,000 St

**5.6 Verlängegrung Standzeit Bautür**
Verlängerung der Standzeit der Bautüre aus Pos. 5.5.
über die Grundstandzeit hinaus in Wochen.
Menge: 16,000 Wo

**5.7 Bau-Profilzylinder**
Liefern, einbauen, vorhalten und demontieren von
Bauzylindern.

Schlüssel in separater Position.
Menge: 5,000 St

**5.8 Schlüssel für Bauzylinder**
Schlüssel zu Bauzyliner aus Vorposition.
Menge: 10,000 St

**5.9 Glasstatik Elementfenster und Türen**
Anfertigen einer einreichungsfähigen Glasstatik zur
Weiterleitung an Baurechtsbehörde und Prüfstatiker.
Menge: 1,000 Psch

**5.10 Statik Elementfenster und Türen**
Anfertigen einer einreichungsfähigen Statik der
Elementfenster und Türen einschließlich Bemessung der
Winkel zur Befestigung der Elemente zur Weiterleitung
an Baurechtsbehörde und Prüfstatiker.
Menge: 1,000 Psch

### Titel 6 Stundenlohnarbeiten

*Hinweis*
Hinweise
Die Stundenlohnzettel müssen eindeutig erkennen lassen:

- Vor- und Zunamen
- Beruf
- Lohngruppe lt. Tarif
- Arbeitsleistung nach Zeit, Dauer, Ort
- Verbrauch an Baustoffen
- Benutzung von Maschinen mit genauer Leistungsangabe
  nach Zeit, Dauer, Ort

Die vom Auftragnehmer und seinen Bevollmächtigten
unterschriebenen Stundenzettel müssen für jeden Kalendertag
getrennt ausgestellt sein und sind in der Regel
täglich,
spätestens wöchentlich der Bauleitung in doppelter
Fertigung
zur Anerkennung vorzulegen.
Nachträglich eingereichte Stundenlohnzettel werden
nicht anerkannt.

Die Stundenlohnarbeiten sind derzeit angesetzt für:

Erforderliche Arbeiten, die nicht im
Leistungsverzeichnis erfaßt sind und nur auf
ausdrückliche Anweisung und gegen Nachweis zur
Ausführung kommen.

**6.1 Stundensatz Meister**
Für evtl. erforderliche Arbeiten, die nicht im
Leistungsverzeichnis erfaßt sind und nur auf
ausdrückliche Anweisung gegen Nachweis zur Ausführung
kommen, werden berechnet für:
Vorarbeiter / Meister
Menge: 5,000 h

**6.2 Stundensatz Facharbeiter**
Für evtl. erforderliche Arbeiten, die nicht im
Leistungsverzeichnis erfaßt sind und nur auf
ausdrückliche Anweisung gegen Nachweis zur Ausführung
kommen, werden berechnet für:
Facharbeiter
Menge: 5,000 h

**6.3 Stundensatz Helfer**
Für evtl. erforderliche Arbeiten, die nicht im
Leistungsverzeichnis erfaßt sind und nur auf
ausdrückliche Anweisung gegen Nachweis zur Ausführung
kommen, werden berechnet für:
Helfer
Menge: 10,000 h

USt %: 19,00
